# INSTALACIONES FOTOVOLTAICAS PARA AUTOCONSUMO EN CUEVAS DEL ALMANZORA

- Propiedad del archivo: RIB Spain
- Formato: FIEBDC-3/2020
- Programa: Presto 24.04
- Fecha: 13/12/2024
- Tipo: presupuesto
- Fecha de los precios: 17/09/2024
- Divisa: EUR
- Costes indirectos: 3 %
- Gastos generales: 13 %
- Beneficio industrial: 6 %
- IVA: 21 %
- Código: PRESUPUESTO_V03 (también 0; 12/10/2021)
Importe: 238514.79

## G1 GENERADOR 1. AUTOCONSUMO INDIVIDUAL 50 KW PISCINA MUNICIPAL (02/04/2024)
Importe: 84051.86

### EF1 Estructuras fotovoltaicas (16/09/2024)
Importe: 35975.47

**XSE010** Ud Estudio geotécnico
1 Ud × 1560.15 (1606.95 con costes indirectos) = 1606.95
Estudio geotécnico del terreno en suelo medio (arcillas, margas) compuesto por los siguientes trabajos de campo y ensayos de laboratorio. Trabajos de campo: un sondeo a rotación con extracción de testigo continuo hasta una profundidad de 10 m tomando 1 muestra inalterada mediante tomamuestras de pared gruesa y 1 muestra alterada mediante tomamuestras normalizado del ensayo de Penetración Estándar (SPT), una penetración dinámica mediante penetrómetro dinámico superpesado (DPSH) hasta 5 m de profundidad. Ensayos de laboratorio: apertura y descripción de las muestras tomadas, con descripción del testigo continuo obtenido, efectuándose los siguientes ensayos de laboratorio: 2 de análisis granulométrico UNE-EN ISO 17892-4; 2 de límites de Atterberg UNE-EN ISO 17892-12; 2 de humedad natural según UNE 103300; densidad aparente según UNE 103301; resistencia a compresión según UNE 103400; Proctor Normal según UNE 103500; C.B.R. según UNE 103502; 2 de contenido en sulfatos según UNE 103201. Todo ello recogido en el correspondiente informe geotécnico con especificación de cada uno de los resultados obtenidos, conclusiones y validez del estudio sobre parámetros para el diseño de la cimentación.
Incluye: Desplazamiento a obra. Toma de muestras. Realización de ensayos. Redacción del informe geotécnico, con especificación de cada uno de los resultados obtenidos, conclusiones y validez del estudio sobre parámetros para el diseño de la cimentación.

| Código | Ud | Descripción | Rendimiento | Precio | Importe |
|---|---|---|---|---|---|
| mt49sts010 | Ud | Transporte de equipo de sondeo, personal especializado y materiales a la zona de trabajo y retorno al finalizar los mismos. Distancia menor de 40 km. (material) | 1 | 208.428 | 208.43 |
| mt49sts020 | Ud | Emplazamiento de equipo de sondeo en cada punto. (material) | 1 | 50.575 | 50.58 |
| mt49sts030a | m | Sondeo mediante perforación a rotación en suelo medio (arcillas, margas), con extracción de testigo continuo, con batería de diámetros 86 a 101 mm, hasta 25 m de profundidad. (material) | 10 | 29.75 | 297.50 |
| mt49sts040 | Ud | Caja porta-testigos de cartón parafinado, fotografiada. (material) | 5 | 6.8 | 34.00 |
| mt49stp010 | Ud | Transporte de equipo de penetración dinámica (DPSH), personal especializado y materiales a la zona de trabajo y retorno al finalizar los mismos. Distancia menor de 40 km. (material) | 1 | 128.996 | 129.00 |
| mt49stp020 | Ud | Emplazamiento de equipo de penetración dinámica (DPSH) en cada punto. (material) | 1 | 41.65 | 41.65 |
| mt49stp030a | m | Penetración mediante penetrómetro dinámico (DPSH), hasta 15 m de profundidad. (material) | 5 | 10.2 | 51.00 |
| mt49sts060a | Ud | Extracción de muestra inalterada mediante tomamuestras de pared gruesa, hasta 25 m de profundidad. (material) | 1 | 20.4 | 20.40 |
| mt49sts050a | Ud | Extracción de muestra alterada mediante tomamuestras normalizado del ensayo de Penetración Estándar (SPT), hasta 25 m de profundidad. (material) | 1 | 15.3 | 15.30 |
| mt49sla030 | m | Descripción de testigo continuo de muestra de suelo. (material) | 10 | 2.635 | 26.35 |
| mt49sla080a | Ud | Análisis granulométrico por tamizado de una muestra de suelo, según UNE-EN ISO 17892-4. (material) | 2 | 25.585 | 51.17 |
| mt49sla060 | Ud | Ensayo para determinar los Límites de Atterberg (límite líquido y plástico de una muestra de suelo), según UNE-EN ISO 17892-12. (material) | 2 | 30.685 | 61.37 |
| mt49sla050 | Ud | Ensayo para determinar el contenido de humedad natural mediante secado en estufa de una muestra de suelo, según UNE 103300. (material) | 2 | 3.825 | 7.65 |
| mt49sla070 | Ud | Ensayo para determinar la densidad aparente (seca y húmeda) de una muestra de suelo, según UNE 103301. (material) | 1 | 7.65 | 7.65 |
| mt49sla090 | Ud | Ensayo para determinar la resistencia a compresión simple de una muestra de suelo (incluso tallado), según UNE 103400. (material) | 1 | 25.585 | 25.59 |
| mt49sue010 | Ud | Ensayo Proctor Normal, según UNE 103500. (material) | 1 | 52.674 | 52.67 |
| mt49sue030 | Ud | Ensayo C.B.R. (California Bearing Ratio) en laboratorio, según UNE 103502, sin incluir ensayo Proctor, en explanadas. (material) | 1 | 148.18 | 148.18 |
| mt49sla110 | Ud | Ensayo cuantitativo para determinar el contenido en sulfatos solubles de una muestra de suelo, según UNE 103201. (material) | 2 | 23.035 | 46.07 |
| mt49sin010 | Ud | Informe geotécnico, con especificación de cada uno de los resultados obtenidos, conclusiones y validez del estudio sobre parámetros para el diseño de la cimentación. (material) | 1 | 255 | 255.00 |
| %0200 | % | Costes directos complementarios | 2 % | 1529.56 | 30.59 |
|  |  | Total |  |  | 1560.15 |

**ADE010b** m³ Excavación de zanjas y pozos para cimentación
23.628 m³ × 26.38 (27.17 con costes indirectos) = 641.97
Excavación de zanjas para cimentaciones hasta una profundidad de 2 m, en suelo de arcilla semidura, con medios mecánicos, y carga a camión.
Criterio de valoración económica: El precio no incluye el transporte de los materiales excavados.
Incluye: Replanteo general y fijación de los puntos y niveles de referencia. Colocación de las camillas en las esquinas y extremos de las alineaciones. Excavación en sucesivas franjas horizontales y extracción de tierras. Refinado de fondos y laterales a mano, con extracción de las tierras. Carga a camión de los materiales excavados.

| Código | Ud | Descripción | Rendimiento | Precio | Importe |
|---|---|---|---|---|---|
| mq01exn020b | h | Retroexcavadora hidráulica sobre neumáticos, de 115 kW. (maquinaria) | 0.38 | 54.36 | 20.66 |
| mo113 | h | Peón ordinario construcción. (mano de obra) | 0.25 | 20.78 | 5.20 |
| %0200 | % | Costes directos complementarios | 2 % | 25.86 | 0.52 |
|  |  | Total |  |  | 26.38 |

| Medición | Uds. | Largo | Ancho | Alto | Parcial |
|---|---|---|---|---|---|
| Zapatas centrales | 8 | 1.9 | 1.9 | 0.5 | 14.440 |
| Zapatas extremos | 6 | 1.75 | 1.75 | 0.5 | 9.188 |
| Subtotal |  |  |  |  | 23.628 |
| Total |  |  |  |  | 23.628 |

**CRL010** m² Capa de hormigón de limpieza
4.726 m² × 8.77 (9.03 con costes indirectos) = 42.68
Capa de hormigón de limpieza y nivelado de fondos de cimentación, de 10 cm de espesor, de hormigón HL-150/B/20, fabricado en central y vertido desde camión, en el fondo de la excavación previamente realizada.
Incluye: Replanteo. Colocación de toques y/o formación de maestras. Vertido y compactación del hormigón. Coronación y enrase del hormigón.

| Código | Ud | Descripción | Rendimiento | Precio | Importe |
|---|---|---|---|---|---|
| mt10hmf011fb | m³ | Hormigón de limpieza HL-150/B/20, fabricado en central. (material) | 0.105 | 77 | 8.09 |
| mo045 | h | Oficial 1ª estructurista, en trabajos de puesta en obra del hormigón. (mano de obra) | 0.008 | 23.03 | 0.18 |
| mo092 | h | Ayudante estructurista, en trabajos de puesta en obra del hormigón. (mano de obra) | 0.015 | 21.86 | 0.33 |
| %0200 | % | Costes directos complementarios | 2 % | 8.60 | 0.17 |
|  |  | Total |  |  | 8.77 |

| Medición | Uds. | Largo | Ancho | Alto | Parcial |
|---|---|---|---|---|---|
| Zapatas centrales | 8 | 1.9 | 1.9 | 0.1 | 2.888 |
| Zapatas extremos | 6 | 1.75 | 1.75 | 0.1 | 1.838 |
| Subtotal |  |  |  |  | 4.726 |
| Total |  |  |  |  | 4.726 |

**CSZ010** m³ Zapata de cimentación de hormigón armado.
18.902 m³ × 198.99 (204.96 con costes indirectos) = 3874.15
Zapata de cimentación de hormigón armado, realizada con hormigón HA-25/F/20/XC2 fabricado en central, y vertido desde camión, y acero UNE-EN 10080 B 500 S, con una cuantía aproximada de 50 kg/m³. Incluso armaduras de espera del pilar, alambre de atar, y separadores.
Criterio de valoración económica: El precio incluye la elaboración de la ferralla (corte, doblado y conformado de elementos) en taller industrial y el montaje en el lugar definitivo de su colocación en obra, pero no incluye el encofrado.
Incluye: Replanteo y trazado de las zapatas y de los pilares u otros elementos estructurales que apoyen en las mismas. Colocación de separadores y fijación de las armaduras. Vertido y compactación del hormigón. Coronación y enrase de cimientos. Curado del hormigón.

| Código | Ud | Descripción | Rendimiento | Precio | Importe |
|---|---|---|---|---|---|
| mt07aco020a | Ud | Separador homologado para cimentaciones. (material) | 8 | 0.15 | 1.20 |
| mt07aco010c | kg | Ferralla elaborada en taller industrial con acero en barras corrugadas, UNE-EN 10080 B 500 S, de varios diámetros. (material) | 50 | 1.6 | 80.00 |
| mt08var050 | kg | Alambre galvanizado para atar, de 1,30 mm de diámetro. (material) | 0.2 | 1.5 | 0.30 |
| mt10haf010ctms | m³ | Hormigón HA-25/F/20/XC2, fabricado en central. (material) | 1.1 | 92.2 | 101.42 |
| mo043 | h | Oficial 1ª ferrallista. (mano de obra) | 0.08 | 23.03 | 1.84 |
| mo090 | h | Ayudante ferrallista. (mano de obra) | 0.12 | 21.86 | 2.62 |
| mo045 | h | Oficial 1ª estructurista, en trabajos de puesta en obra del hormigón. | 0.05 | 23.03 | 1.15 |
| mo092 | h | Ayudante estructurista, en trabajos de puesta en obra del hormigón. | 0.3 | 21.86 | 6.56 |
| %0200 | % | Costes directos complementarios | 2 % | 195.09 | 3.90 |
|  |  | Total |  |  | 198.99 |

| Medición | Uds. | Largo | Ancho | Alto | Parcial |
|---|---|---|---|---|---|
| Zapatas centrales | 8 | 1.9 | 1.9 | 0.4 | 11.552 |
| Zapatas extremos | 6 | 1.75 | 1.75 | 0.4 | 7.350 |
| Subtotal |  |  |  |  | 18.902 |
| Total |  |  |  |  | 18.902 |

**IEF003** Ud Marquesina metálica con chapa PR1, 4 plazas de aparcamiento
1 Ud × 5997.16 (6177.07 con costes indirectos) = 6177.07
Suministro e instalación de marquesina de aparcamiento prefabricada para modelo PR1 de SUNFER para 4 plazas de aparcamiento, dimensiones de 12,34m de largo por 4,80m de ancho y 2,20m de altura libre en el lado más bajo, inclinación 5º, con cubierta de chapa de acero galvanizada para la instalación de paneles fotovoltaicos. Incluye placas de anclaje y subestructura de aluminio para la fijación de 4 paneles fotovoltaicos de dimensiones 2278 x 1134 mm en posición horizontal por plaza.
Materiales:
- Acero S275
- Perfilería en aluminio
-EN AW-6005A T6
- Tornillería de acero inoxidable A2-70.
Acabado:
- Pilares, vigas y correas en acero galvanizado en caliente por inmersión.
- Cubierta de chapa metálica pre-lacada color blanco pirineo.
- Espesor de la chapa 0.5 mm (Chapa no transitable ni para mantenimiento)
Incluso accesorios de montaje y elementos de fijación.
Incluye: Replanteo. Montaje y fijación.

| Código | Ud | Descripción | Rendimiento | Precio | Importe |
|---|---|---|---|---|---|
| mt35sol006 | Ud | Marquesina metálica con chapa PR1, 4 plazas de aparcamiento (material) | 1 | 5296 | 5296.00 |
| mo049 | h | Oficial 1ª montador de estructura metálica. (mano de obra) | 8 | 23.03 | 184.24 |
| mo094 | h | Ayudante montador de estructura metálica. (mano de obra) | 8 | 21.86 | 174.88 |
| mo045 | h | Oficial 1ª estructurista, en trabajos de puesta en obra del hormigón. | 5 | 23.03 | 115.15 |
| mo092 | h | Ayudante estructurista, en trabajos de puesta en obra del hormigón. | 5 | 21.86 | 109.30 |
| %0200 | % | Costes directos complementarios | 2 % | 5879.57 | 117.59 |
|  |  | Total |  |  | 5997.16 |

**IEF003b** Ud Marquesina metálica con chapa PR1, 8 plazas de aparcamiento (16/09/2024)
1 Ud × 10421.82 (10734.47 con costes indirectos) = 10734.47
Suministro e instalación de marquesina de aparcamiento prefabricada para modelo PR1 de SUNFER para 8 plazas de aparcamiento, dimensiones de 22,34 m de largo por 4,80m de ancho y 2,20m de altura libre en el lado más bajo, inclinación 5º, con cubierta de chapa de acero galvanizada para la instalación de paneles fotovoltaicos. Incluye placas de anclaje y subestructura de aluminio para la fijación de 4 paneles fotovoltaicos de dimensiones 2278 x 1134 mm en posición horizontal por plaza.
Materiales:
- Acero S275
- Perfilería en aluminio
-EN AW-6005A T6
- Tornillería de acero inoxidable A2-70.
Acabado:
- Pilares, vigas y correas en acero galvanizado en caliente por inmersión.
- Cubierta de chapa metálica pre-lacada color blanco pirineo.
- Espesor de la chapa 0.5 mm (Chapa no transitable ni para mantenimiento)
Incluso accesorios de montaje y elementos de fijación.
Incluye: Replanteo. Montaje y fijación.

| Código | Ud | Descripción | Rendimiento | Precio | Importe |
|---|---|---|---|---|---|
| mt35sol006b | Ud | Marquesina metálica con chapa PR1, 8 plazas de aparcamiento (material; 16/09/2024) | 1 | 9185 | 9185.00 |
| mo049 | h | Oficial 1ª montador de estructura metálica. | 15 | 23.03 | 345.45 |
| mo094 | h | Ayudante montador de estructura metálica. | 15 | 21.86 | 327.90 |
| mo045 | h | Oficial 1ª estructurista, en trabajos de puesta en obra del hormigón. | 8 | 23.03 | 184.24 |
| mo092 | h | Ayudante estructurista, en trabajos de puesta en obra del hormigón. | 8 | 21.86 | 174.88 |
| %0200 | % | Costes directos complementarios | 2 % | 10217.47 | 204.35 |
|  |  | Total |  |  | 10421.82 |

**IEF003bb** Ud Marquesina metálica con chapa PR2, 10 plazas de aparcamiento (16/09/2024)
1 Ud × 12522.5 (12898.18 con costes indirectos) = 12898.18
Suministro e instalación de marquesina de aparcamiento prefabricada para modelo PR2 de SUNFER para 10 plazas de aparcamiento, dimensiones de 27,34 m de largo por 4,80m de ancho y 2,20m de altura libre en el lado más bajo, inclinación 5º, con cubierta de chapa de acero galvanizada para la instalación de paneles fotovoltaicos. Incluye placas de anclaje y subestructura de aluminio para la fijación de 4 paneles fotovoltaicos de dimensiones 2278 x 1134 mm en posición horizontal por plaza.
Materiales:
- Acero S275
- Perfilería en aluminio
-EN AW-6005A T6
- Tornillería de acero inoxidable A2-70.
Acabado:
- Pilares, vigas y correas en acero galvanizado en caliente por inmersión.
- Cubierta de chapa metálica pre-lacada color blanco pirineo.
- Espesor de la chapa 0.5 mm (Chapa no transitable ni para mantenimiento)
Incluso accesorios de montaje y elementos de fijación.
Incluye:
Replanteo. Montaje y fijación.

| Código | Ud | Descripción | Rendimiento | Precio | Importe |
|---|---|---|---|---|---|
| mt35sol006bb | Ud | Marquesina metálica con chapa PR2, 10 plazas de aparcamiento (material; 16/09/2024) | 1 | 11127 | 11127.00 |
| mo049 | h | Oficial 1ª montador de estructura metálica. | 20 | 23.03 | 460.60 |
| mo094 | h | Ayudante montador de estructura metálica. | 20 | 21.86 | 437.20 |
| mo045 | h | Oficial 1ª estructurista, en trabajos de puesta en obra del hormigón. | 10 | 23.03 | 230.30 |
| mo092 | h | Ayudante estructurista, en trabajos de puesta en obra del hormigón. | 1 | 21.86 | 21.86 |
| %0200 | % | Costes directos complementarios | 2 % | 12276.96 | 245.54 |
|  |  | Total |  |  | 12522.5 |

### PF1 Paneles fotovoltaicos
Importe: 10655.92

**IEF001** Ud Módulo solar fotovoltaico 600Wp
88 Ud × 117.56 (121.09 con costes indirectos) = 10655.92
Suministro e instalación de módulo solar fotovoltaico monocristalino 600W de dimensiones 2278x1134x30mm, marca JINKO modelo TigerNeo JKM 600N-72HL4 o equivalente. Incluso p.p. de medios de transporte, elevación, accesorios de montaje y material de conexionado eléctrico. Incluye: Colocación y fijación. Conexionado y comprobación de su correcto funcionamiento.

| Código | Ud | Descripción | Rendimiento | Precio | Importe |
|---|---|---|---|---|---|
| mt35sol028hh | Ud | Módulo solar fotovoltaico módulo solar fotovoltaico monocristalino 600W de dimensiones 2278x1134x30mm, marca JINKO modelo TigerNeo JKM 600N-72HL4. (material) | 1 | 96.89 | 96.89 |
| mo003 | h | Oficial 1ª electricista. (mano de obra) | 0.42 | 22.74 | 9.55 |
| mo102 | h | Ayudante electricista. (mano de obra) | 0.42 | 20.98 | 8.81 |
| %0200 | % | Costes directos complementarios | 2 % | 115.25 | 2.31 |
|  |  | Total |  |  | 117.56 |

### PT1 Puesta a tierra (23/04/2024)
Importe: 1813.57

**IEP010** Ud Red de toma de tierra para estructura.
1 Ud × 1109.98 (1143.28 con costes indirectos) = 1143.28
Suministro e instalación de red de toma de tierra para estructura metálica compuesta por 166 m de cable conductor de cobre desnudo recocido de 35 mm² de sección para la línea principal de toma de tierra del edificio, enterrado a una profundidad mínima de 80 cm, 36 m de cable conductor de cobre desnudo recocido de 35 mm² de sección para la línea de enlace de toma de tierra de los pilares metálicos a conectar y 2 picas para red de toma de tierra formada por pieza de acero cobreado con baño electrolítico de 15 mm de diámetro y 2 m de longitud, enterrada a una profundidad mínima de 80 cm. Incluso, grapas abarcón, soldaduras aluminotérmicas, registro de comprobación y puente de prueba. Totalmente montada, conexionada y probada.
Incluye: Replanteo. Conexionado del electrodo y la línea de enlace. Montaje del punto de puesta a tierra. Trazado de la línea principal de tierra. Sujeción. Trazado de derivaciones de tierra. Conexionado de las derivaciones. Conexión a masa de la red. Realización de pruebas de servicio.

| Código | Ud | Descripción | Rendimiento | Precio | Importe |
|---|---|---|---|---|---|
| mt35ttc010b | m | Conductor de cobre desnudo, de 35 mm². (material) | 202 | 2.81 | 567.62 |
| mt35tte010b | Ud | Electrodo para red de toma de tierra cobreado con 300 µm, fabricado en acero, de 15 mm de diámetro y 2 m de longitud. (material) | 2 | 18 | 36.00 |
| mt35tta040 | Ud | Grapa abarcón para conexión de pica. (material) | 4 | 1 | 4.00 |
| mt35tts010d | Ud | Soldadura aluminotérmica del cable conductor a cara del pilar metálico, con doble cordón de soldadura de 50 mm de longitud realizado con electrodo de 2,5 mm de diámetro. (material) | 14 | 7 | 98.00 |
| mt35tta010 | Ud | Arqueta de polipropileno para toma de tierra, de 300x300 mm, con tapa de registro. (material) | 1 | 74 | 74.00 |
| mt35tta030 | Ud | Puente para comprobación de puesta a tierra de la instalación eléctrica. (material) | 1 | 46 | 46.00 |
| mt35www020 | Ud | Material auxiliar para instalaciones de toma de tierra. (material) | 1 | 1.15 | 1.15 |
| mo003 | h | Oficial 1ª electricista. | 5.98 | 22.74 | 135.99 |
| mo102 | h | Ayudante electricista. | 5.98 | 20.98 | 125.46 |
| %0200 | % | Costes directos complementarios | 2 % | 1088.22 | 21.76 |
|  |  | Total |  |  | 1109.98 |

**IEP025** m Conductor de tierra 25mm2, 0,6/1kV (16/09/2024)
95 m × 6.5 (6.7 con costes indirectos) = 636.50
Suministro e instalación de conductor de tierra formado por cable de cobre aislado libre halogenos 0,6/1kV, de 25 mm² de sección. Incluso uniones, grapas y bornes de unión. Totalmente montado, conexionado y probado.
Incluye: Replanteo del recorrido. Tendido del conductor de tierra. Conexionado del conductor de tierra mediante bornes de unión.

| Código | Ud | Descripción | Rendimiento | Precio | Importe |
|---|---|---|---|---|---|
| mt35ttc010bb | m | Conductor de cobre aislado, de 25 mm². (material; 16/09/2024) | 1 | 3.98 | 3.98 |
| mt35www020 | Ud | Material auxiliar para instalaciones de toma de tierra. | 0.1 | 1.15 | 0.12 |
| mo003 | h | Oficial 1ª electricista. | 0.1 | 22.74 | 2.27 |
| %0200 | % | Costes directos complementarios | 2 % | 6.37 | 0.13 |
|  |  | Total |  |  | 6.5 |

**IEP030** m Red de equipotencialidad con cable aislado 6 mm² de sección. (23/04/2024)
14.5 m × 2.26 (2.33 con costes indirectos) = 33.79
Suministro e instalación de red de equipotencialidad en instalación fotovoltaica formada por conductor flexible unipolar de cobre, aislado H07Z1-K 750 V de 6 mm² de sección. Incluye conexiones de marcos de paneles fotovoltaicos, estuctura soporte y masas de la instalación.

| Código | Ud | Descripción | Rendimiento | Precio | Importe |
|---|---|---|---|---|---|
| mt35ttc020c | m | Conductor flexible unipolar de cobre, aislado H07Z1-K 750 V y 6 mm² de sección (material; 23/04/2024) | 1 | 0.99 | 0.99 |
| mt35www020 | Ud | Material auxiliar para instalaciones de toma de tierra. | 0.5 | 1.15 | 0.58 |
| mo003 | h | Oficial 1ª electricista. | 0.015 | 22.74 | 0.34 |
| mo102 | h | Ayudante electricista. | 0.015 | 20.98 | 0.31 |
| %0200 | % | Costes directos complementarios | 2 % | 2.22 | 0.04 |
|  |  | Total |  |  | 2.26 |

### CE1 Canalizaciones eléctricas (02/07/2024)
Importe: 9221.62

**DMX030** m² Demolición de pavimento exterior de aglomerado asfáltico.
28.8 m² × 8.1 (8.34 con costes indirectos) = 240.19
Demolición de pavimento de aglomerado asfáltico en calzada, con martillo neumático, y carga manual sobre camión o contenedor.
Incluye: Corte previo del contorno de la zona a demoler. Demolición del elemento. Fragmentación de los escombros en piezas manejables. Retirada y acopio de escombros. Limpieza de los restos de obra. Carga manual de escombros sobre camión o contenedor.

| Código | Ud | Descripción | Rendimiento | Precio | Importe |
|---|---|---|---|---|---|
| mq05mai030 | h | Martillo neumático. (maquinaria) | 0.225 | 4.57 | 1.03 |
| mq05pdm110 | h | Compresor portátil diesel media presión 10 m³/min. (maquinaria) | 0.113 | 7.75 | 0.88 |
| mq11eqc010 | h | Cortadora de pavimento con arranque, desplazamiento y regulación del disco de corte manuales. (maquinaria) | 0.005 | 41.33 | 0.21 |
| mo112 | h | Peón especializado construcción. (mano de obra) | 0.081 | 21.12 | 1.71 |
| mo113 | h | Peón ordinario construcción. | 0.198 | 20.78 | 4.11 |
| %0200 | % | Costes directos complementarios | 2 % | 7.94 | 0.16 |
|  |  | Total |  |  | 8.1 |

| Medición | Uds. | Largo | Ancho | Parcial |
|---|---|---|---|---|
|  | 1 | 72 | 0.4 | 28.80 |
| Total |  |  |  | 28.8 |

**ADE010** m³ Excavación de zanjas para instalaciones
20.16 m³ × 23.17 (23.87 con costes indirectos) = 481.22
Excavación de zanjas para instalaciones hasta una profundidad de 2 m, en cualquier tipo de terreno, con medios mecánicos, y carga a camión.
Criterio de valoración económica: El precio no incluye el transporte de los materiales excavados.
Incluye: Replanteo general y fijación de los puntos y niveles de referencia. Colocación de las camillas en las esquinas y extremos de las alineaciones. Excavación en sucesivas franjas horizontales y extracción de tierras. Refinado de fondos con extracción de las tierras. Carga a camión de los materiales excavados.

| Código | Ud | Descripción | Rendimiento | Precio | Importe |
|---|---|---|---|---|---|
| mq01exn020b | h | Retroexcavadora hidráulica sobre neumáticos, de 115 kW. | 0.33 | 54.36 | 17.94 |
| mo113 | h | Peón ordinario construcción. | 0.23 | 20.78 | 4.78 |
| %0200 | % | Costes directos complementarios | 2 % | 22.72 | 0.45 |
|  |  | Total |  |  | 23.17 |

| Medición | Uds. | Largo | Ancho | Alto | Parcial |
|---|---|---|---|---|---|
|  | 1 | 72 | 0.4 | 0.7 | 20.16 |
| Total |  |  |  |  | 20.16 |

**AEAMD** Ud Arqueta eléctrica prefabricada de hormigón tipo AP, con marco y tapa de fundición para clase de carga D400 (02/07/2024)
4 Ud × 303.54 (312.65 con costes indirectos) = 1250.60
Suministro e instalacion de arqueta eléctrica prefabricada de hormigón tipo AP formada por módulo único de dimensiones 400x540x800mm, con marco y tapa de fundición para clase de carga D400 según norma UNE EN 124:1995.

| Código | Ud | Descripción | Rendimiento | Precio | Importe |
|---|---|---|---|---|---|
| mt11arh010d | Ud | Arqueta prefabricada de hormigón tipo AP de dimensiones interiores 400x540x800mm (material; 02/07/2024) | 1 | 81.54 | 81.54 |
| mt11arh020d | Ud | Marco y tapa de fundición Clase D400 para arqueta tipo AP de dimensiones interiores 400x540x800m (material; 02/07/2024) | 1 | 81.6 | 81.60 |
| mo020 | h | Oficial 1ª construcción. (mano de obra; 02/07/2024) | 3 | 22.13 | 66.39 |
| mo113 | h | Peón ordinario construcción. | 3 | 20.78 | 62.34 |
| %0400 | % | Costes directos complementarios | 4 % | 291.87 | 11.67 |
|  |  | Total |  |  | 303.54 |

**IEO010** m Canalización 3 tubos de diámetro 90mm (02/07/2024)
72 m × 22.13 (22.79 con costes indirectos) = 1640.88
Suministro e instalación de canalización de 3 tubos curvables, suministrado en rollo, de polietileno de doble pared (interior lisa y exterior corrugada), de color naranja, de 90 mm de diámetro nominal, resistencia a la compresión 450 N, colocado sobre lecho de arena de 5 cm de espesor, debidamente compactada y nivelada con pisón vibrante de guiado manual, relleno lateral compactando hasta los riñones y posterior relleno con la misma arena hasta 10 cm por encima de la generatriz superior de la tubería. Instalación enterrada. Incluso cinta de señalización.
Criterio de valoración económica: El precio incluye los equipos y la maquinaria necesarios para el desplazamiento y la disposición en obra de los elementos, pero no incluye la excavación ni el relleno principal.
Incluye: Replanteo. Ejecución del lecho de arena para asiento del tubo. Colocación del tubo. Colocación de la cinta de señalización. Ejecución del relleno envolvente de arena.

| Código | Ud | Descripción | Rendimiento | Precio | Importe |
|---|---|---|---|---|---|
| mt01ara010a | m³ | Arena con granulometría de 0 a 5 mm de diámetro, limpia. (material) | 0.066 | 14.3 | 0.94 |
| mt35aia070ae | m | Tubo curvable, suministrado en rollo, de polietileno de doble pared (interior lisa y exterior corrugada), de color naranja, de 90 mm de diámetro nominal, para canalización enterrada, resistencia a la compresión 450 N, resistencia al impacto 20 julios, con grado de protección IP549 según UNE 20324, con hilo guía incorporado. Según UNE-EN 61386-1, UNE-EN 61386-22 y UNE-EN 50086-2-4. (material) | 3 | 5.59 | 16.77 |
| mt35www030 | m | Cinta de señalización de polietileno, de 150 mm de anchura, color amarillo, con la inscripción "¡ATENCIÓN! DEBAJO HAY CABLES ELÉCTRICOS" y triángulo de riesgo eléctrico. (material) | 1 | 0.25 | 0.25 |
| mq04dua020b | h | Dumper de descarga frontal de 2 t de carga útil. (maquinaria) | 0.007 | 10.38 | 0.07 |
| mq02rop020 | h | Pisón vibrante de guiado manual, de 80 kg, con placa de 30x30 cm, tipo rana. (maquinaria) | 0.049 | 3.92 | 0.19 |
| mq02cia020j | h | Camión cisterna, de 8 m³ de capacidad. (maquinaria) | 0.001 | 118.9 | 0.12 |
| mo020 | h | Oficial 1ª construcción. | 0.051 | 22.13 | 1.13 |
| mo113 | h | Peón ordinario construcción. | 0.051 | 20.78 | 1.06 |
| mo003 | h | Oficial 1ª electricista. | 0.033 | 22.74 | 0.75 |
| mo102 | h | Ayudante electricista. | 0.02 | 20.98 | 0.42 |
| %0200 | % | Costes directos complementarios | 2 % | 21.70 | 0.43 |
|  |  | Total |  |  | 22.13 |

**ADR010** m³ Relleno de envolvente de zanjas para instalaciones (02/07/2024)
11.52 m³ × 83.32 (85.82 con costes indirectos) = 988.65
Relleno envolvente de las instalaciones en zanjas, con hormigón en masa HM-15/B/20/X0, fabricado en central y vertido desde camión.
Incluye: Puesta en obra del hormigón.

| Código | Ud | Descripción | Rendimiento | Precio | Importe |
|---|---|---|---|---|---|
| mt10hmf011xb | m³ | Hormigón en masa HM-15/B/20/X0, fabricado en central. (material) | 1 | 77 | 77.00 |
| mo020 | h | Oficial 1ª construcción. | 0.075 | 22.13 | 1.66 |
| mo113 | h | Peón ordinario construcción. | 0.146 | 20.78 | 3.03 |
| %0200 | % | Costes directos complementarios | 2 % | 81.69 | 1.63 |
|  |  | Total |  |  | 83.32 |

| Medición | Uds. | Largo | Ancho | Alto | Parcial |
|---|---|---|---|---|---|
|  | 1 | 72 | 0.4 | 0.4 | 11.52 |
| Total |  |  |  |  | 11.52 |

**ADR010b** m³ Relleno principal de zanjas para instalaciones
6.912 m³ × 12.02 (12.38 con costes indirectos) = 85.57
Relleno principal de zanjas para instalaciones, con tierra seleccionada procedente de la propia excavación y compactación en tongadas sucesivas de 20 cm de espesor máximo con pisón vibrante de guiado manual, hasta alcanzar una densidad seca no inferior al 95% de la máxima obtenida en el ensayo Proctor Modificado, realizado según UNE 103501. Incluso cinta o distintivo indicador de la instalación.

| Código | Ud | Descripción | Rendimiento | Precio | Importe |
|---|---|---|---|---|---|
| mt01var010 | m | Cinta plastificada. (material) | 1.1 | 0.3 | 0.33 |
| mq04dua020b | h | Dumper de descarga frontal de 2 t de carga útil. | 0.1 | 10.38 | 1.04 |
| mq02rop020 | h | Pisón vibrante de guiado manual, de 80 kg, con placa de 30x30 cm, tipo rana. | 0.75 | 3.92 | 2.94 |
| mq02cia020j | h | Camión cisterna, de 8 m³ de capacidad. | 0.01 | 118.9 | 1.19 |
| mq04cab010c | h | Camión basculante de 12 t de carga, de 162 kW. (maquinaria) | 0.015 | 44.99 | 0.67 |
| mo113 | h | Peón ordinario construcción. | 0.27 | 20.78 | 5.61 |
| %0200 | % | Costes directos complementarios | 2 % | 11.78 | 0.24 |
|  |  | Total |  |  | 12.02 |

| Medición | Uds. | Largo | Ancho | Alto | Parcial |
|---|---|---|---|---|---|
|  | 1 | 72 | 0.4 | 0.24 | 6.912 |
| Total |  |  |  |  | 6.912 |

**UXF010** m² Capa de mezcla bituminosa continua en caliente
28.8 m² × 22.28 (22.95 con costes indirectos) = 660.96
Capa de 10 cm de espesor de mezcla bituminosa continua en caliente AC16 surf D, para capa de rodadura, de composición densa, con árido granítico de 16 mm de tamaño máximo y betún asfáltico de penetración.
Criterio de valoración económica: El precio no incluye la capa base.
Incluye: Replanteo de niveles. Transporte de la mezcla bituminosa. Extensión de la mezcla bituminosa. Compactación de la capa de mezcla bituminosa. Ejecución de juntas transversales y longitudinales en la capa de mezcla bituminosa. Limpieza final.

| Código | Ud | Descripción | Rendimiento | Precio | Importe |
|---|---|---|---|---|---|
| mt47aag020aa | t | Mezcla bituminosa continua en caliente AC16 surf D, para capa de rodadura, de composición densa, con árido granítico de 16 mm de tamaño máximo y betún asfáltico de penetración, según UNE-EN 13108-1. (material) | 0.23 | 89.31 | 20.54 |
| mq11ext030 | h | Extendedora asfáltica de cadenas, de 81 kW. (maquinaria) | 0.002 | 227.25 | 0.45 |
| mq02ron010a | h | Rodillo vibrante tándem autopropulsado, de 24,8 kW, de 2450 kg, anchura de trabajo 100 cm. (maquinaria) | 0.003 | 55.71 | 0.17 |
| mq11com010 | h | Compactador de neumáticos autopropulsado, de 12/22 t. (maquinaria) | 0.002 | 65.18 | 0.13 |
| mo041 | h | Oficial 1ª construcción de obra civil. (mano de obra) | 0.005 | 22.13 | 0.11 |
| mo087 | h | Ayudante construcción de obra civil. (mano de obra) | 0.021 | 21.02 | 0.44 |
| %0200 | % | Costes directos complementarios | 2 % | 21.84 | 0.44 |
|  |  | Total |  |  | 22.28 |

| Medición | Uds. | Largo | Ancho | Parcial |
|---|---|---|---|---|
|  | 1 | 72 | 0.4 | 28.80 |
| Total |  |  |  | 28.8 |

**IUC040** Ud Caseta prefabricada de hormigón (02/07/2024)
1 Ud × 3519.95 (3625.55 con costes indirectos) = 3625.55
Suministro e instalación de caseta prefabricada, monobloque, de hormigón armado, de dimensiones interiores 2600x1100x2200mm (largo x ancho x alto), apto para contener inversor fotovoltaico y la aparamenta necesaria. Incluso transporte y descarga. Totalmente montado.
Incluye: Transporte y descarga. Preparación del terreno. Colocación y nivelación.

| Código | Ud | Descripción | Rendimiento | Precio | Importe |
|---|---|---|---|---|---|
| mt35ctr010a | Ud | Caseta prefabricada, monobloque, de hormigón armado, de dimensiones interiores 2600x1100x2200mm (largo x ancho x alto), apto para contener inversor y la aparamenta necesaria. (material) | 1 | 3356 | 3356.00 |
| mo020 | h | Oficial 1ª construcción. | 2.2 | 22.13 | 48.69 |
| mo077 | h | Ayudante construcción. (mano de obra) | 2.2 | 21.02 | 46.24 |
| %0200 | % | Costes directos complementarios | 2 % | 3450.93 | 69.02 |
|  |  | Total |  |  | 3519.95 |

**PAC2b** ud Canalizaciones eléctricas interiores
2 ud × 120.39 (124 con costes indirectos) = 248.00
Suministro e instalación de canalizaciones eléctricas interiores de superfice formadas por tubos rígidos y bandejas de PVC necesarias para la instalación del cableado CC y DC en instalación fotovoltaica.

### CA1 Cables
Importe: 5256.66

**IEL010c** m Línea general de evacuación RZ1-K (AS) Cca-s1b,d1,a1 3x95+2x50 mm²
10 m × 113.12 (116.51 con costes indirectos) = 1165.10
Suministro e instalación de línea general trifásica fija en superficie, que enlaza la caja general de protección con el cuadro eléctrico, formada por cables unipolares con conductores de cobre, RZ1-K (AS) Cca-s1b,d1,a1 3x95+2x50 mm², siendo su tensión asignada de 0,6/1 kV, en canal protectora de PVC rígido, de 60x130 mm. Incluso accesorios y elementos de sujeción. Totalmente montada, conexionada y probada.
Incluye: Replanteo y trazado de la línea. Colocación y fijación de la canal protectora. Tendido de cables. Conexionado.

| Código | Ud | Descripción | Rendimiento | Precio | Importe |
|---|---|---|---|---|---|
| mt35ait040ak | m | Canal protectora de PVC rígido, de 60x130 mm, para alojamiento de cables eléctricos, incluso accesorios. Según UNE-EN 50085-1, con grado de protección IP4X según UNE 20324. (material) | 1 | 28.8 | 28.80 |
| mt35cun010l1 | m | Cable unipolar RZ1-K (AS), siendo su tensión asignada de 0,6/1 kV, reacción al fuego clase Cca-s1b,d1,a1 según UNE-EN 50575, con conductor de cobre clase 5 (-K) de 95 mm² de sección, con aislamiento de polietileno reticulado (R) y cubierta de compuesto termoplástico a base de poliolefina libre de halógenos con baja emisión de humos y gases corrosivos (Z1). Según UNE 21123-4. (material) | 3 | 18.98 | 56.94 |
| mt35cun010j1 | m | Cable unipolar RZ1-K (AS), siendo su tensión asignada de 0,6/1 kV, reacción al fuego clase Cca-s1b,d1,a1 según UNE-EN 50575, con conductor de cobre clase 5 (-K) de 50 mm² de sección, con aislamiento de polietileno reticulado (R) y cubierta de compuesto termoplástico a base de poliolefina libre de halógenos con baja emisión de humos y gases corrosivos (Z1). Según UNE 21123-4. (material) | 2 | 9.15 | 18.30 |
| mt35www010 | Ud | Material auxiliar para instalaciones eléctricas. (material) | 0.2 | 1.48 | 0.30 |
| mo003 | h | Oficial 1ª electricista. | 0.15 | 22.74 | 3.41 |
| mo102 | h | Ayudante electricista. | 0.15 | 20.98 | 3.15 |
| %0200 | % | Costes directos complementarios | 2 % | 110.90 | 2.22 |
|  |  | Total |  |  | 113.12 |

**IEH012** m Cable eléctrico unipolar RZ1-K (AS) de 0,6/1 kV de tensión nominal de 25 mm² de sección.
15 m × 6.67 (6.87 con costes indirectos) = 103.05
Suministro e instalación de cable unipolar RZ1-K (AS), siendo su tensión asignada de 0,6/1 kV, reacción al fuego clase Cca-s1b,d1,a1, con conductor de cobre clase 5 (-K) de 25 mm² de sección, con aislamiento de polietileno reticulado (R) y cubierta de compuesto termoplástico a base de poliolefina libre de halógenos con baja emisión de humos y gases corrosivos (Z1). Incluso accesorios y elementos de sujeción.
Incluye: Tendido del cable. Conexionado. Comprobación de su correcto funcionamiento.

| Código | Ud | Descripción | Rendimiento | Precio | Importe |
|---|---|---|---|---|---|
| mt35cun010h1 | m | Cable unipolar RZ1-K (AS), siendo su tensión asignada de 0,6/1 kV, reacción al fuego clase Cca-s1b,d1,a1 según UNE-EN 50575, con conductor de cobre clase 5 (-K) de 25 mm² de sección, con aislamiento de polietileno reticulado (R) y cubierta de compuesto termoplástico a base de poliolefina libre de halógenos con baja emisión de humos y gases corrosivos (Z1). Según UNE 21123-4. (material) | 1 | 4.35 | 4.35 |
| mo003 | h | Oficial 1ª electricista. | 0.05 | 22.74 | 1.14 |
| mo102 | h | Ayudante electricista. | 0.05 | 20.98 | 1.05 |
| %0200 | % | Costes directos complementarios | 2 % | 6.54 | 0.13 |
|  |  | Total |  |  | 6.67 |

**IEH015** m Cable eléctrico para baja tensión solar tipo H1Z2Z2-K 1x16mm2
180 m × 4.5 (4.64 con costes indirectos) = 835.20
Suministro e instalación de cable eléctrico unipolar, resistente a la intemperie, para instalaciones fotovoltaicas, garantizado por 30 años, tipo H1Z2Z2-K, tensión nominal 1 kV, tensión máxima en corriente continua 1,8 kV, reacción al fuego clase Eca, con conductor de cobre recocido, flexible (clase 5), de 1x16 mm² de sección, aislamiento de compuesto reticulado libre de halógenos, cubierta de compuesto reticulado libre de halógenos, y con las siguientes características: no propagación de la llama, libre de halógenos, baja emisión de humos opacos, resistencia a la absorción de agua, resistencia al frío, resistencia a los rayos ultravioleta, resistencia a los golpes, resistencia a los agentes químicos, resistencia al ozono y resistencia al calor húmedo.
Incluye: Tendido del cable. Conexionado. Comprobación de su correcto funcionamiento.

| Código | Ud | Descripción | Rendimiento | Precio | Importe |
|---|---|---|---|---|---|
| mt35pry090h | m | Cable eléctrico unipolar, resistente a la intemperie, para instalaciones fotovoltaicas, garantizado por 30 años, tipo H1Z2Z2-K, (material) | 1 | 3.45 | 3.45 |
| mo003 | h | Oficial 1ª electricista. | 0.022 | 22.74 | 0.50 |
| mo102 | h | Ayudante electricista. | 0.022 | 20.98 | 0.46 |
| %0200 | % | Costes directos complementarios | 2 % | 4.41 | 0.09 |
|  |  | Total |  |  | 4.5 |

**IEH015b** m Cable eléctrico para baja tensión solar tipo H1Z2Z2-K 1x10mm2
864 m × 3.34 (3.44 con costes indirectos) = 2972.16
Suministro e instalación de cable eléctrico unipolar, resistente a la intemperie, para instalaciones fotovoltaicas, garantizado por 30 años, tipo H1Z2Z2-K, tensión nominal 1 kV, tensión máxima en corriente continua 1,8 kV, reacción al fuego clase Eca, con conductor de cobre recocido, flexible (clase 5), de 1x10 mm² de sección, aislamiento de compuesto reticulado libre de halógenos, cubierta de compuesto reticulado libre de halógenos, y con las siguientes características: no propagación de la llama, libre de halógenos, baja emisión de humos opacos, resistencia a la absorción de agua, resistencia al frío, resistencia a los rayos ultravioleta, resistencia a los golpes, resistencia a los agentes químicos, resistencia al ozono y resistencia al calor húmedo.
Incluye: Tendido del cable. Conexionado. Comprobación de su correcto funcionamiento.

| Código | Ud | Descripción | Rendimiento | Precio | Importe |
|---|---|---|---|---|---|
| mt35pry090g | m | Cable eléctrico unipolar, resistente a la intemperie, para instalaciones fotovoltaicas, garantizado por 30 años, tipo H1Z2Z2-K, (material) | 1 | 2.35 | 2.35 |
| mo003 | h | Oficial 1ª electricista. | 0.021 | 22.74 | 0.48 |
| mo102 | h | Ayudante electricista. | 0.021 | 20.98 | 0.44 |
| %0200 | % | Costes directos complementarios | 2 % | 3.27 | 0.07 |
|  |  | Total |  |  | 3.34 |

**IAF070** m Cable de pares de cobre UTP cat.6
65 m × 2.12 (2.18 con costes indirectos) = 141.70
Suministro e instalación de cable rígido U/UTP no propagador de la llama de 4 pares trenzados de cobre, categoría 6, reacción al fuego clase Dca-s2,d2,a2 según UNE-EN 50575, con conductor unifilar de cobre, aislamiento de polietileno y vaina exterior de poliolefina termoplástica LSFH libre de halógenos, con baja emisión de humos y gases corrosivos, de 6,2 mm de diámetro. Incluso accesorios y elementos de sujeción.
Incluye: Tendido de cables.

| Código | Ud | Descripción | Rendimiento | Precio | Importe |
|---|---|---|---|---|---|
| mt40cpt010c | m | Cable rígido U/UTP no propagador de la llama de 4 pares trenzados de cobre, categoría 6, reacción al fuego clase Dca-s2,d2,a2 según UNE-EN 50575, con conductor unifilar de cobre, aislamiento de polietileno y vaina exterior de poliolefina termoplástica LSFH libre de halógenos, con baja emisión de humos y gases corrosivos, de 6,2 mm de diámetro, según EN 50288-6-1. (material) | 1 | 1.43 | 1.43 |
| mo001 | h | Oficial 1ª instalador de telecomunicaciones. (mano de obra) | 0.015 | 22.74 | 0.34 |
| mo056 | h | Ayudante instalador de telecomunicaciones. (mano de obra) | 0.015 | 20.98 | 0.31 |
| %0200 | % | Costes directos complementarios | 2 % | 2.08 | 0.04 |
|  |  | Total |  |  | 2.12 |

**IEH012b** m Cable eléctrico multipolar RZ1-K (AS) de 0,6/1 kV de tensión nominal de 3G2,5 mm² de sección.
15 m × 2.55 (2.63 con costes indirectos) = 39.45
Suministro e instalación de cable multipolar RZ1-K (AS), siendo su tensión asignada de 0,6/1 kV, reacción al fuego clase Cca-s1b,d1,a1, con conductor de cobre clase 5 (-K) de 3G2,5 mm² de sección, con aislamiento de polietileno reticulado (R) y cubierta de compuesto termoplástico a base de poliolefina libre de halógenos con baja emisión de humos y gases corrosivos (Z1). Incluso accesorios y elementos de sujeción.
Incluye: Tendido del cable. Conexionado. Comprobación de su correcto funcionamiento.

| Código | Ud | Descripción | Rendimiento | Precio | Importe |
|---|---|---|---|---|---|
| mt35cun010z1 | m | Cable multipolar RZ1-K (AS), siendo su tensión asignada de 0,6/1 kV, reacción al fuego clase Cca-s1b,d1,a1 según UNE-EN 50575, con conductor de cobre clase 5 (-K) de 3G2,5 mm² de sección, con aislamiento de polietileno reticulado (R) y cubierta de compuesto termoplástico a base de poliolefina libre de halógenos con baja emisión de humos y gases corrosivos (Z1). Según UNE 21123-4. (material) | 1 | 1.85 | 1.85 |
| mo003 | h | Oficial 1ª electricista. | 0.015 | 22.74 | 0.34 |
| mo102 | h | Ayudante electricista. | 0.015 | 20.98 | 0.31 |
| %0200 | % | Costes directos complementarios | 2 % | 2.50 | 0.05 |
|  |  | Total |  |  | 2.55 |

### EQ1 Equipos (02/04/2024)
Importe: 5430.8

**IEF020bb** Ud Registrador de datos (02/04/2024)
1 Ud × 862.1 (887.96 con costes indirectos) = 887.96
Suministro e instalación de Huawei Smart Logger 3000A o equivalente para configuración, registro y monitorzación de la instalación fotovoltaica. Incluye accesorios necesarios para su correcta instalación. Incluye: Montaje, fijación y nivelación. Conexionado, puesta en marcha y comprobación de su correcto funcionamiento.

| Código | Ud | Descripción | Rendimiento | Precio | Importe |
|---|---|---|---|---|---|
| mp0013 | ud | Huawei Smart Logger 3000A (material; 02/04/2024) | 1 | 756 | 756.00 |
| mo003 | h | Oficial 1ª electricista. | 3 | 22.74 | 68.22 |
| mo102 | h | Ayudante electricista. | 1 | 20.98 | 20.98 |
| %0200 | % | Costes directos complementarios | 2 % | 845.20 | 16.90 |
|  |  | Total |  |  | 862.1 |

**IEF020** Ud Inversor fotovoltaico 50KW
1 Ud × 3745.89 (3858.27 con costes indirectos) = 3858.27
Suministro e instalación de inversor trifásico Huawei SUN2000-50KTL-M3 o equivalente, potencia nominal de salida 50 kW, voltaje de entrada máximo 1100 Vcc, rango de voltaje de entrada de 200 a 100 Vcc, eficiencia máxima 98,7%, con comunicación vía Wi-Fi para control remoto desde un smartphone, tablet o PC, puertos Ethernet y RS-485, y protocolo de comunicación Modbus. Incluso p.p. de medios de transporte, elevación y accesorios necesarios para su correcta instalación. Incluye: Montaje, fijación y nivelación. Conexionado, puesta en marcha y comprobación de su correcto funcionamiento.

| Código | Ud | Descripción | Rendimiento | Precio | Importe |
|---|---|---|---|---|---|
| mt35ifg040b | Ud | Inversor trifásico Huawei SUN2000-50KTL-M3, potencia nominal de salida 50 kW (material) | 1 | 3585 | 3585.00 |
| mo003 | h | Oficial 1ª electricista. | 2 | 22.74 | 45.48 |
| mo102 | h | Ayudante electricista. | 2 | 20.98 | 41.96 |
| %0200 | % | Costes directos complementarios | 2 % | 3672.44 | 73.45 |
|  |  | Total |  |  | 3745.89 |

**IEF020b** Ud Medidor de potencia (02/04/2024)
1 Ud × 453.61 (467.22 con costes indirectos) = 467.22
Suministro e instalación de Smart Power Sensor Huawei DTSU666-H 250A/50mA o equivalente. Incluso p.p. de medios de transporte, elevación y accesorios necesarios para su correcta instalación.
Incluye: Montaje, fijación y nivelación. Conexionado, puesta en marcha y comprobación de su correcto funcionamiento.

| Código | Ud | Descripción | Rendimiento | Precio | Importe |
|---|---|---|---|---|---|
| mp0012 | ud | Smart Power Sensor Huawei DTSU666-H 250A/50mA (material; 02/04/2024) | 1 | 401 | 401.00 |
| mo003 | h | Oficial 1ª electricista. | 1 | 22.74 | 22.74 |
| mo102 | h | Ayudante electricista. | 1 | 20.98 | 20.98 |
| %0200 | % | Costes directos complementarios | 2 % | 444.72 | 8.89 |
|  |  | Total |  |  | 453.61 |

**III011** Ud Luminaria de superficie LED 36 W
1 Ud × 100.84 (103.87 con costes indirectos) = 103.87
Suministro e instalación de luminaria con grados de protección IP65 e IK08, de 1274x100x110 mm, de 36 W, alimentación a 220/240 V y 50-60 Hz, con 1 lámpara LED, temperatura de color 4000 K, índice de deslumbramiento unificado menor de 19, índice de reproducción cromática mayor de 80, flujo luminoso 5555 lúmenes, difusor de policarbonato opal, cuerpo de ABS y reflector de chapa de acero, acabado pintado, de color blanco. Instalación en la superficie de techo.
Incluye: Replanteo. Montaje, cableado, conexionado y comprobación de su correcto funcionamiento.

| Código | Ud | Descripción | Rendimiento | Precio | Importe |
|---|---|---|---|---|---|
| mt34lgg010t | Ud | Luminaria con grados de protección IP65 e IK08, de 1274x100x110 mm, de 36 W, alimentación a 220/240 V y 50-60 Hz, con 1 lámpara LED, temperatura de color 4000 K, índice de deslumbramiento unificado menor de 19, índice de reproducción cromática mayor de 80, flujo luminoso 5555 lúmenes, difusor de policarbonato opal, cuerpo de ABS y reflector de chapa de acero, acabado pintado, de color blanco. (material) | 1 | 85.75 | 85.75 |
| mo003 | h | Oficial 1ª electricista. | 0.3 | 22.74 | 6.82 |
| mo102 | h | Ayudante electricista. | 0.3 | 20.98 | 6.29 |
| %0200 | % | Costes directos complementarios | 2 % | 98.86 | 1.98 |
|  |  | Total |  |  | 100.84 |

**IOA021** Ud Luminaria de emergencia de superficie LED 200lm
1 Ud × 78.07 (80.41 con costes indirectos) = 80.41
Suministro e instalación de luminaria de emergencia, de 2,2 W, con lámpara LED, flujo luminoso 200 lúmenes, carcasa de 280x120x60 mm, aislamiento clase II, grados de protección IP65 e IK07, con baterías de Ni-Cd, autonomía de 1 h, alimentación a 220/240 V y 50-60 Hz y piloto luminoso indicador de carga color verde, en zonas comunes. Instalación en superficie. Incluso accesorios y elementos de fijación.
Incluye: Replanteo. Fijación y nivelación. Montaje, cableado, conexionado y comprobación de su correcto funcionamiento.

| Código | Ud | Descripción | Rendimiento | Precio | Importe |
|---|---|---|---|---|---|
| mt34aem121c | Ud | Luminaria de emergencia, de 2,2 W, con lámpara LED, flujo luminoso 200 lúmenes, carcasa de 280x120x60 mm, aislamiento clase II, grados de protección IP65 e IK07, con baterías de Ni-Cd, autonomía de 1 h, alimentación a 220/240 V y 50-60 Hz y piloto luminoso indicador de carga color verde. Incluso accesorios y elementos de fijación. (material) | 1 | 69.98 | 69.98 |
| mo003 | h | Oficial 1ª electricista. | 0.15 | 22.74 | 3.41 |
| mo102 | h | Ayudante electricista. | 0.15 | 20.98 | 3.15 |
| %0200 | % | Costes directos complementarios | 2 % | 76.54 | 1.53 |
|  |  | Total |  |  | 78.07 |

**IEM026** Ud Interruptor de superficie, estanco.
1 Ud × 14.76 (15.2 con costes indirectos) = 15.20
Suministro e instalación de interruptor unipolar (1P) estanco, con grado de protección IP55, monobloc, gama básica, intensidad asignada 10 AX, tensión asignada 250 V, con tecla simple y caja, de color gris. Instalación en superficie.
Incluye: Montaje, cablado, conexionado y comprobación de su correcto funcionamiento.

| Código | Ud | Descripción | Rendimiento | Precio | Importe |
|---|---|---|---|---|---|
| mt33gbg107a | Ud | Interruptor unipolar (1P) estanco, con grado de protección IP55 según IEC 60439, monobloc, de superficie, gama básica, intensidad asignada 10 AX, tensión asignada 250 V, con tecla simple y caja, de color gris, según EN 60669. (material) | 1 | 8.78 | 8.78 |
| mo003 | h | Oficial 1ª electricista. | 0.25 | 22.74 | 5.69 |
| %0200 | % | Costes directos complementarios | 2 % | 14.47 | 0.29 |
|  |  | Total |  |  | 14.76 |

**IEM066** Ud Base de toma de corriente estanca, de superficie 2P+TT/16A.
1 Ud × 17.35 (17.87 con costes indirectos) = 17.87
Suministro e instalación de base de toma de corriente con contacto de tierra (2P+T), estanca, tipo Schuko, con grado de protección IP55, monobloc, gama básica, intensidad asignada 16 A, tensión asignada 250 V, con tapa y caja con tapa, de color gris. Instalación en superficie.
Incluye: Montaje, cablaedo, conexionado y comprobación de su correcto funcionamiento.

| Código | Ud | Descripción | Rendimiento | Precio | Importe |
|---|---|---|---|---|---|
| mt33gbg517a | Ud | Base de toma de corriente con contacto de tierra (2P+T), estanca, tipo Schuko, con grado de protección IP55 según IEC 60439, monobloc, de superficie, gama básica, intensidad asignada 16 A, tensión asignada 250 V, con tapa y caja con tapa, de color gris. (material) | 1 | 11.32 | 11.32 |
| mo003 | h | Oficial 1ª electricista. | 0.25 | 22.74 | 5.69 |
| %0200 | % | Costes directos complementarios | 2 % | 17.01 | 0.34 |
|  |  | Total |  |  | 17.35 |

### AP1 Aparamenta (02/04/2024)
Importe: 3602.82

**IEF050** Ud Armario de conexión y protección CC 300x400x200 mm
1 Ud × 65.72 (67.69 con costes indirectos) = 67.69
Suministro e instalación de armario eléctrico modular monobloc conexión y protección CC, de poliéster reforzado con fibra de vidrio, de 300x400x200 mm, color gris RAL 7035, con grados de protección IP66 e IK10. Instalación en superficie.
Incluye: Replanteo. Colocación y fijación.

| Código | Ud | Descripción | Rendimiento | Precio | Importe |
|---|---|---|---|---|---|
| mt35aeg010b | Ud | Armario monobloc de poliéster reforzado con fibra de vidrio, de 300x400x200 mm, color gris RAL 7035, con grados de protección IP66 e IK10. (material) | 1 | 55.38 | 55.38 |
| mo003 | h | Oficial 1ª electricista. | 0.207 | 22.74 | 4.71 |
| mo102 | h | Ayudante electricista. | 0.207 | 20.98 | 4.34 |
| %0200 | % | Costes directos complementarios | 2 % | 64.43 | 1.29 |
|  |  | Total |  |  | 65.72 |

**IEX300** Ud Conjunto base-fusible fotovoltaica (02/04/2024)
12 Ud × 10.44 (10.75 con costes indirectos) = 129.00
Suministro e instalación de conjunto fusible para aplicaciones fotovoltaicas de 1 polo, formado por fusible cilíndrico intensidad nominal 20 A 1500V tamaño 10x38 mm y base modular para fusibles cilíndricos de 10x38 mm DE 32A, unipolar (1P).

| Código | Ud | Descripción | Rendimiento | Precio | Importe |
|---|---|---|---|---|---|
| mt35asa026F | Ud | Fusible cilíndrico aplicaciones fotovoltaicas intensidad nominal 20 A, 1500V tamaño 10x38 mm. (material; 02/04/2024) | 1 | 2.5 | 2.50 |
| mt35asa025bb | Ud | Base modular para fusibles cilíndricos para aplicaciones fotovoltaicas 1500V de 10x38 mm 32A, unipolar (1P). (material; 02/04/2024) | 1 | 2.9 | 2.90 |
| mo003 | h | Oficial 1ª electricista. | 0.213 | 22.74 | 4.84 |
| %0200 | % | Costes directos complementarios | 2 % | 10.24 | 0.20 |
|  |  | Total |  |  | 10.44 |

**IEX405** Ud Armario de distribución AC, modular.
1 Ud × 756.64 (779.34 con costes indirectos) = 779.34
Suministro e instlación de armario de distribución metálico, de superficie, con puerta ciega, grado de protección IP40, aislamiento clase II, de 1050x650x250 mm, modelo ALBA/106PN "CHINT ELECTRICS" o equivalente, apilable con otros armarios, con techo, suelo y laterales desmontables por deslizamiento (sin tornillos), cierre de seguridad, escamoteable, con llave, acabado con pintura epoxi, microtexturizado. Totalmente montado.
Incluye: Colocación y fijación del elemento.

| Código | Ud | Descripción | Rendimiento | Precio | Importe |
|---|---|---|---|---|---|
| mt35amc950qa | Ud | Armario de distribución metálico, de superficie, con puerta ciega, grado de protección IP40, aislamiento clase II, de 1050x650x250 mm, modelo ALBA/106PN "CHINT ELECTRICS", apilable con otros armarios, con techo, suelo y laterales desmontables por deslizamiento (sin tornillos), cierre de seguridad, escamoteable, con llave, acabado con pintura epoxi, microtexturizado, según UNE-EN 60670-1. (material) | 1 | 444.3 | 444.30 |
| mt35amc953e | Ud | Carril DIN para fijación de aparamenta modular en cuadro eléctrico, modelo ALBA/SA6 "CHINT ELECTRICS", de 650 mm de longitud. (material) | 4 | 16.7 | 66.80 |
| mt35amc952i | Ud | Placa frontal troquelada para elementos modulares en carril DIN, para armario de distribución, modelo ALBA/TR6-3 "CHINT ELECTRICS", de 650x150 mm. (material) | 4 | 17.9 | 71.60 |
| mt35amc958xg | Ud | Placa frontal troquelada y placa soporte interior para montaje vertical de un interruptor en caja moldeada, para armario de distribución, modelo ALBA/TPSV6-11 "CHINT ELECTRICS", de 650x550 mm de longitud. (material) | 1 | 72.77 | 72.77 |
| mt35amc951n | Ud | Placa de montaje interior para armario de distribución metálico de superficie, modelo ALBA/PS6/300 "CHINT ELECTRICS", de 650x300 mm. (material) | 2 | 39.8 | 79.60 |
| mo003 | h | Oficial 1ª electricista. | 0.296 | 22.74 | 6.73 |
| %0200 | % | Costes directos complementarios | 2 % | 741.80 | 14.84 |
|  |  | Total |  |  | 756.64 |

**IEX079** Ud Protector contra sobretensiones transitorias, con interruptor magnetotérmico tipo 2
1 Ud × 381.33 (392.77 con costes indirectos) = 392.77
Suministro e instalación de protector contra sobretensiones transitorias, tipo 2 (onda 8/20 µs), con interruptor automático de final de vida útil con poder de corte 25 kA y cartucho extraíble, tetrapolar (3P+N), nivel de protección 2,5 kV, intensidad máxima de descarga 40 kA, modelo iQuick PRD A9L16294 "SCHNEIDER ELECTRIC" o equivalente, con contacto de señalización, de 131,5x103,9x75,9 mm, grado de protección IP20, montaje sobre carril DIN (35 mm). Totalmente montado, conexionado y probado.
Incluye: Montaje y conexionado del elemento.

| Código | Ud | Descripción | Rendimiento | Precio | Importe |
|---|---|---|---|---|---|
| mt35asa005pc | Ud | Protector contra sobretensiones transitorias, tipo 2 (onda 8/20 µs), con interruptor automático de final de vida útil con poder de corte 25 kA y cartucho extraíble, tetrapolar (3P+N), nivel de protección 2,5 kV, intensidad máxima de descarga 40 kA, modelo iQuick PRD A9L16294 "SCHNEIDER ELECTRIC", con contacto de señalización, de 131,5x103,9x75,9 mm, grado de protección IP20, montaje sobre carril DIN (35 mm), según IEC 61643-11. (material) | 1 | 365.89 | 365.89 |
| mo003 | h | Oficial 1ª electricista. | 0.35 | 22.74 | 7.96 |
| %0200 | % | Costes directos complementarios | 2 % | 373.85 | 7.48 |
|  |  | Total |  |  | 381.33 |

**IEX200** Ud Interruptor automático en caja moldeada 160A.
1 Ud × 789.4 (813.08 con costes indirectos) = 813.08
Suministro e instalación de interruptor automático en caja moldeada, electrónico, tetrapolar (4P), intensidad nominal 160 A, poder de corte 50 kA a 400 V, ajuste térmico entre 0,4 y 1 x In, de 140x157x88 mm. Totalmente montado, conexionado y probado.
Incluye: Montaje y conexionado del elemento.

| Código | Ud | Descripción | Rendimiento | Precio | Importe |
|---|---|---|---|---|---|
| mt35amc760m | Ud | Interruptor automático en caja moldeada, electrónico, tetrapolar (4P), intensidad nominal 160 A, poder de corte 50 kA a 400 V, ajuste térmico entre 0,4 y 1 x In, de 140x157x88 mm, según UNE-EN 60947-2. (material) | 1 | 758 | 758.00 |
| mo003 | h | Oficial 1ª electricista. | 0.7 | 22.74 | 15.92 |
| %0200 | % | Costes directos complementarios | 2 % | 773.92 | 15.48 |
|  |  | Total |  |  | 789.4 |

**IEX073** Ud Interruptor combinado magnetotérmico-diferencial, modular, 4P/100A/25kA/C - 125A/300mA/clase A
1 Ud × 608.78 (627.04 con costes indirectos) = 627.04
Suministro e instalación de interruptor automático magnetotérmico, tetrapolar (4P), intensidad nominal 100 A, poder de corte 25 kA, curva C, modelo NG125N 18660 "SCHNEIDER ELECTRIC" o equivalente, de 108x103x81 mm, grado de protección IP20, montaje sobre carril DIN (35 mm), con bloque diferencial instantáneo, tetrapolar (4P), intensidad nominal 125 A, sensibilidad 300 mA, clase A, modelo Vigi NG125 19042. Totalmente montado, conexionado y probado.
Incluye: Montaje y conexionado del elemento.

| Código | Ud | Descripción | Rendimiento | Precio | Importe |
|---|---|---|---|---|---|
| mt35ase863jj | Ud | Interruptor automático magnetotérmico, tetrapolar (4P), intensidad nominal 100 A, poder de corte 25 kA, curva C, modelo NG125N 18660 "SCHNEIDER ELECTRIC", de 108x103x81 mm, grado de protección IP20, montaje sobre carril DIN (35 mm), según UNE-EN 60947-2. (material) | 1 | 332.9 | 332.90 |
| mt35ase404V | Ud | Bloque diferencial instantáneo, tetrapolar (4P), intensidad nominal 125 A, sensibilidad 300 mA, clase A, modelo Vigi NG125 19042 "SCHNEIDER ELECTRIC", de 99x118x81 mm, montaje sobre carril DIN, según UNE-EN 61008-1. (material) | 1 | 255.98 | 255.98 |
| mo003 | h | Oficial 1ª electricista. | 0.35 | 22.74 | 7.96 |
| %0200 | % | Costes directos complementarios | 2 % | 596.84 | 11.94 |
|  |  | Total |  |  | 608.78 |

**IEX050** Ud Interruptor automático magnetotérmico, modular 2P/16A/15kA
1 Ud × 86.55 (89.15 con costes indirectos) = 89.15
Suministro e instalación de interruptor automático magnetotérmico, tetrapolar (4P), intensidad nominal 16 A, poder de corte 15 kA, curva C, modelo iC60H A9F89416 "SCHNEIDER ELECTRIC" o equivalente, de 72x85x78,5 mm, grado de protección IP20, montaje sobre carril DIN (35 mm). Totalmente montado, conexionado y probado.
Incluye: Montaje y conexionado del elemento.

| Código | Ud | Descripción | Rendimiento | Precio | Importe |
|---|---|---|---|---|---|
| mt35ase827hh | Ud | Interruptor automático magnetotérmico, tetrapolar (4P), intensidad nominal 16 A, poder de corte 15 kA, curva C, modelo iC60H A9F89416 "SCHNEIDER ELECTRIC", de 72x85x78,5 mm, grado de protección IP20, montaje sobre carril DIN (35 mm), según UNE-EN 60947-2. (material) | 1 | 76.89 | 76.89 |
| mo003 | h | Oficial 1ª electricista. | 0.35 | 22.74 | 7.96 |
| %0200 | % | Costes directos complementarios | 2 % | 84.85 | 1.70 |
|  |  | Total |  |  | 86.55 |

**IEX064** Ud Interruptor diferencial modular 2P/40A/30mA/AC
1 Ud × 85.94 (88.52 con costes indirectos) = 88.52
Suministro e instalación de interruptor diferencial instantáneo, bipolar (2P), intensidad nominal 40 A, sensibilidad 30 mA, clase AC, modelo iID A9R81240 "SCHNEIDER ELECTRIC" o equivalente, de 36x96x69 mm, montaje sobre carril DIN, con conexión mediante bornes de caja para cables de cobre. Totalmente montado, conexionado y probado.
Incluye: Montaje y conexionado del elemento.

| Código | Ud | Descripción | Rendimiento | Precio | Importe |
|---|---|---|---|---|---|
| mt35ase310gc | Ud | Interruptor diferencial instantáneo, bipolar (2P), intensidad nominal 40 A, sensibilidad 30 mA, clase AC, modelo iID A9R81240 "SCHNEIDER ELECTRIC", de 36x96x69 mm, montaje sobre carril DIN, con conexión mediante bornes de caja para cables de cobre, según UNE-EN 61008-1. (material) | 1 | 78.56 | 78.56 |
| mo003 | h | Oficial 1ª electricista. | 0.25 | 22.74 | 5.69 |
| %0200 | % | Costes directos complementarios | 2 % | 84.25 | 1.69 |
|  |  | Total |  |  | 85.94 |

**PAAp** ud Accesorios necesarios para montaje de cuadros eléctricos. Fotovoltaica auotconsumo 50 kW
1 ud × 198.73 (204.69 con costes indirectos) = 204.69
Suministro e instalación de accesorios necesarios para el montaje de cuadros eléctricos CC y AC de instalación fotovoltaica de 50 kW, rotulación de circuitos, etiquetado, puesta en marcha y comprobación.

**IEX215** Ud Seccionador 250A
1 Ud × 399.55 (411.54 con costes indirectos) = 411.54
Suministro e instalación de seccionador con mando rotativo, tetrapolar (4P), intensidad nominal 250 A, con fusible T1, de 300x195x210 mm. Totalmente montado, conexionado y probado.
Incluye: Montaje y conexionado del elemento.

| Código | Ud | Descripción | Rendimiento | Precio | Importe |
|---|---|---|---|---|---|
| mt35amc561f | Ud | Seccionador con mando rotativo, tetrapolar (4P), intensidad nominal 250 A, con fusible T1, de 300x195x210 mm, según UNE-EN 60947-3. (material) | 1 | 368.98 | 368.98 |
| mo003 | h | Oficial 1ª electricista. | 1 | 22.74 | 22.74 |
| %0200 | % | Costes directos complementarios | 2 % | 391.72 | 7.83 |
|  |  | Total |  |  | 399.55 |

### IEE1 Acometida e instalaciones de enlace
Importe: 6695

**IEE01** ud Modificación instalaciones de acometida y enlace. Autoconsumo individual 50kW
1 ud × 6500 (6695 con costes indirectos) = 6695.00
Ampliaciones, modificaciones, refuerzos e instalaciones necesarias a realizar en la acometida e instalaciones de enlace existentes para la interconexión de la instalación de autoconsumo individual de 50kW, según las condiciones técnicas y la propuesta previa de la Empresa Distribuidora. Incluye documentación técnica necesaria, tramitación de licencias y autorizaciones en Organismos Oficiales y Distribuidora y tasas

### LG1 Legalización y puesta en marcha (04/04/2024)
Importe: 5400

**pax001** ud Gestión de permisos de acceso y conexión con empresa Distribuidora. Autoconsumo individual 50kW. (04/04/2024)
1 ud × 1456.31 (1500 con costes indirectos) = 1500.00
Gestión de expediente acceso y conexión en la empresa Distribuidora para instalación de autoconsumo individual de 50 kW en la modalidad de autoconsumo con vertido de excedentes y compensación simpllificada. Incluye los costes de estudios y gestión de la Distribuidora.

**pax002** ud Organismo de Control Autorizado. Autoconsumo individual 50 kW (04/04/2024)
1 ud × 388.35 (400 con costes indirectos) = 400.00
Organismo de Control Autorizado. Incluye inspección, verificación y certificado de instalación fotovoltaica para autoconsumo individual de 50 kW.

**pax003b** ud Legalización y puesta en marcha instalación fotovoltaica. Autoconsumo individual 50kW. (05/08/2024)
1 ud × 3398.06 (3500 con costes indirectos) = 3500.00
Legalización y registro en Industria de la instalación fotovoltaica de autoconsumo individual de 50 kW, modalidad con vertido de excedentes y compensación simplificada. Incluye documentación técnica necesaria; proyecto de instalación terminada, certificado final de dirección de obra, certificado de empresa instaladora, manual de uso y mantenimiento y toda la documentación necesaria, así como, tasas administrativas y costes de visados.

## G2 GENERADOR 2. AUTOCONSUMO COLETIVO 100 KW NAVE USO POLIVALENTE (01/03/2023)
Importe: 100045.16

### EF2 Estructuras fotovoltaicas
Importe: 23973.4

**IEF002** Ud Estructura soporte para módulo solar fotovoltaico, sobre cubierta plana.
220 Ud × 105.8 (108.97 con costes indirectos) = 23973.40
Suministro e instalación de estructura soporte en aluminio triangular con inclinación 30º y con subestructura, para módulo solar fotovoltaico de dimensiones 1960x1134x30mm en colocación horizontal, fijada sobre cubierta de chapa metálica y fijada a correas de estructura metálica, modelo 21H 30º de Sunfer o equivalente. Incluso accesorios de montaje y elementos de fijación.
Incluye: Replanteo. Montaje y fijación.

| Código | Ud | Descripción | Rendimiento | Precio | Importe |
|---|---|---|---|---|---|
| mt35sol007 | Ud | Estructura soporte para módulo solar fotovoltaico, de aluminio, para cubierta plana, con accesorios de montaje y elementos de fijación. (material) | 1 | 92.5 | 92.50 |
| mo049 | h | Oficial 1ª montador de estructura metálica. | 0.25 | 23.03 | 5.76 |
| mo094 | h | Ayudante montador de estructura metálica. | 0.25 | 21.86 | 5.47 |
| %0200 | % | Costes directos complementarios | 2 % | 103.73 | 2.07 |
|  |  | Total |  |  | 105.8 |

### PF2 Paneles fotovoltaicos
Importe: 26639.8

**IEF001b** Ud Módulo solar fotovoltaico 500Wp
220 Ud × 117.56 (121.09 con costes indirectos) = 26639.80
Suministro e instalación de módulo solar fotovoltaico monocristalino 500W de dimensiones 1906x1134x30mm, marca JINKO modelo TigerNeo JKM 500N-60HL4 o equivalente. Incluso p.p. de medios de transporte, elevación, accesorios de montaje y material de conexionado eléctrico. Incluye: Colocación y fijación. Conexionado y comprobación de su correcto funcionamiento.

| Código | Ud | Descripción | Rendimiento | Precio | Importe |
|---|---|---|---|---|---|
| mt35sol028hh | Ud | Módulo solar fotovoltaico módulo solar fotovoltaico monocristalino 600W de dimensiones 2278x1134x30mm, marca JINKO modelo TigerN | 1 | 96.89 | 96.89 |
| mo003 | h | Oficial 1ª electricista. | 0.42 | 22.74 | 9.55 |
| mo102 | h | Ayudante electricista. | 0.42 | 20.98 | 8.81 |
| %0200 | % | Costes directos complementarios | 2 % | 115.25 | 2.31 |
|  |  | Total |  |  | 117.56 |

### PT2 Puesta a tierra (23/04/2024)
Importe: 697.08

**IEP025** m Conductor de tierra 25mm2, 0,6/1kV
95 m × 6.5 (6.7 con costes indirectos) = 636.50

**IEP030b** m Red de equipotencialidad con cable aislado 6 mm² de sección. (23/04/2024)
26 m × 2.26 (2.33 con costes indirectos) = 60.58
Suministro e instalación de red de equipotencialidad en instalación fotovoltaica formada por conductor flexible unipolar de cobre, aislado H07Z1-K 750 V de 6 mm² de sección. Incluye conexiones de marcos de paneles fotovoltaicos, estuctura soporte y masas de la instalación.

| Código | Ud | Descripción | Rendimiento | Precio | Importe |
|---|---|---|---|---|---|
| mt35ttc020c | m | Conductor flexible unipolar de cobre, aislado H07Z1-K 750 V y 6 mm² de sección | 1 | 0.99 | 0.99 |
| mt35www020 | Ud | Material auxiliar para instalaciones de toma de tierra. | 0.5 | 1.15 | 0.58 |
| mo003 | h | Oficial 1ª electricista. | 0.015 | 22.74 | 0.34 |
| mo102 | h | Ayudante electricista. | 0.015 | 20.98 | 0.31 |
| %0200 | % | Costes directos complementarios | 2 % | 2.22 | 0.04 |
|  |  | Total |  |  | 2.26 |

### CE2 Canalizaciones eléctricas (01/03/2023)
Importe: 7407.44

**UPEMT75831150** m Bandeja Pemsaband One perforada click 35x150 GC + tapa (01/03/2023)
28 m × 80.55 (82.97 con costes indirectos) = 2323.16
Suministro y montaje de m. de Bandeja portacables de chapa metálica perforada tipo Pemsaband One perforada con tapa, marca PEMSA, con borde de seguridad perfilado y base perforada y embutida, fabricada en acero al carbono según UNE-EN 10.130:08, dimensiones 35x150 mm y 3.05 m de longitud, ref. 75831150, certificado de ensayo de resistencia al fuego E60, según DIN 4102-12, marcado N de AENOR, y sistema de protección Galvanizado en Caliente según UNE-ISO 1461:99, con espesor medio de la capa protectora de 70 micras. Incluso parte proporcional de soportes Omega o Reforzados, originales de PEMSA, y otros accesorios necesarios. Todo ello acorde con la norma UNE-EN-61537 según Marcado N de AENOR.

| Código | Ud | Descripción | Rendimiento | Precio | Importe |
|---|---|---|---|---|---|
| PPEM75831150 | m | Bandeja Pemsaband One perforada click 35x150 GC (material; 01/03/2023) | 1 | 29.85 | 29.85 |
| PPEM73031150 | m | Tapa recta 150x3 m GC (material; 01/03/2023) | 1 | 24.1 | 24.10 |
| %PEMPP34382500 | % | P.p. soportes, uniones y accesorios | 25 % | 53.95 | 13.49 |
| mo003 | h | Oficial 1ª electricista. | 0.3 | 22.74 | 6.82 |
| mo102 | h | Ayudante electricista. | 0.3 | 20.98 | 6.29 |
|  |  | Total |  |  | 80.55 |

**UPEMT75831200** m Bandeja Pemsaband One perforada click 35x200 GC + tapa (01/03/2023)
52 m × 92.61 (95.39 con costes indirectos) = 4960.28
Suministro y montaje de m. de Bandeja portacables de chapa metálica perforada tipo Pemsaband One perforada con tapa, marca PEMSA, con borde de seguridad perfilado y base perforada y embutida, fabricada en acero al carbono según UNE-EN 10.130:08, dimensiones 35x200 mm y 3.05 m de longitud, ref. 75831200, certificado de ensayo de resistencia al fuego E60, según DIN 4102-12, marcado N de AENOR, y sistema de protección Galvanizado en Caliente según UNE-ISO 1461:99, con espesor medio de la capa protectora de 70 micras. Incluso parte proporcional de soportes Omega o Reforzados, originales de PEMSA, y otros accesorios necesarios. Todo ello acorde con la norma UNE-EN-61537 según Marcado N de AENOR.

| Código | Ud | Descripción | Rendimiento | Precio | Importe |
|---|---|---|---|---|---|
| PPEM75831200 | m | Bandeja Pemsaband One perforada click 35x200 GC (material; 01/03/2023) | 1 | 35.1 | 35.10 |
| PPEM73031200 | m | Tapa recta 200x3 m GC (material; 01/03/2023) | 1 | 28.5 | 28.50 |
| %PEMPP33602500 | % | P.p. soportes, uniones y accesorios | 25 % | 63.60 | 15.90 |
| mo003 | h | Oficial 1ª electricista. | 0.3 | 22.74 | 6.82 |
| mo102 | h | Ayudante electricista. | 0.3 | 20.98 | 6.29 |
|  |  | Total |  |  | 92.61 |

**PAC2b** ud Canalizaciones eléctricas interiores
1 ud × 120.39 (124 con costes indirectos) = 124.00

### CA2 Cables
Importe: 10154.86

**IEL010c** m Línea general de evacuación RZ1-K (AS) Cca-s1b,d1,a1 3x95+2x50 mm²
15 m × 113.12 (116.51 con costes indirectos) = 1747.65

**IEH012** m Cable eléctrico unipolar RZ1-K (AS) de 0,6/1 kV de tensión nominal de 25 mm² de sección.
30 m × 6.67 (6.87 con costes indirectos) = 206.10

**IEH012b** m Cable eléctrico multipolar RZ1-K (AS) de 0,6/1 kV de tensión nominal de 3G2,5 mm² de sección.
3 m × 2.55 (2.63 con costes indirectos) = 7.89

**IEH015** m Cable eléctrico para baja tensión solar tipo H1Z2Z2-K 1x16mm2
380 m × 4.5 (4.64 con costes indirectos) = 1763.20

**IEH015b** m Cable eléctrico para baja tensión solar tipo H1Z2Z2-K 1x10mm2
1828 m × 3.34 (3.44 con costes indirectos) = 6288.32

**IAF070** m Cable de pares de cobre UTP cat.6
65 m × 2.12 (2.18 con costes indirectos) = 141.70

### EQ2 Equipos (02/04/2024)
Importe: 8604.5

**IEF020bb** Ud Registrador de datos
1 Ud × 862.1 (887.96 con costes indirectos) = 887.96

**IEF020** Ud Inversor fotovoltaico 50KW
2 Ud × 3745.89 (3858.27 con costes indirectos) = 7716.54

### AP2 Aparamenta (02/04/2024)
Importe: 4156.26

**IEF050b** Ud Armario de conexiones y protecciones CC 400x600x230 mm
1 Ud × 99.15 (102.12 con costes indirectos) = 102.12
Suministro e instalación de armario monobloc de poliéster reforzado con fibra de vidrio, de 400x600x230 mm, color gris RAL 7035, con grados de protección IP66 e IK10. Instalación en superficie.
Incluye: Replanteo. Colocación y fijación.

| Código | Ud | Descripción | Rendimiento | Precio | Importe |
|---|---|---|---|---|---|
| mt35aeg010e | Ud | Armario monobloc de poliéster reforzado con fibra de vidrio, de 400x600x230 mm, color gris RAL 7035, con grados de protección IP66 e IK10. (material) | 1 | 87.37 | 87.37 |
| mo003 | h | Oficial 1ª electricista. | 0.225 | 22.74 | 5.12 |
| mo102 | h | Ayudante electricista. | 0.225 | 20.98 | 4.72 |
| %0200 | % | Costes directos complementarios | 2 % | 97.21 | 1.94 |
|  |  | Total |  |  | 99.15 |

**IEX300b** Ud Conjunto base-fusible fotovoltaica (02/04/2024)
30 Ud × 8.99 (9.26 con costes indirectos) = 277.80
Suministro e instalación de conjunto fusible para aplicaciones fotovoltaicas de 1 polo, formado por fusible cilíndrico intensidad nominal 20 A 1500V tamaño 10x38 mm y base modular para fusibles cilíndricos de 10x38 mm DE 32A, unipolar (1P).

| Código | Ud | Descripción | Rendimiento | Precio | Importe |
|---|---|---|---|---|---|
| mt35asa026F | Ud | Fusible cilíndrico aplicaciones fotovoltaicas intensidad nominal 20 A, 1500V tamaño 10x38 mm. | 1 | 2.5 | 2.50 |
| mt35asa025bb | Ud | Base modular para fusibles cilíndricos para aplicaciones fotovoltaicas 1500V de 10x38 mm 32A, unipolar (1P). | 1 | 2.9 | 2.90 |
| mo003 | h | Oficial 1ª electricista. | 0.15 | 22.74 | 3.41 |
| %0200 | % | Costes directos complementarios | 2 % | 8.81 | 0.18 |
|  |  | Total |  |  | 8.99 |

**IEX405** Ud Armario de distribución AC, modular.
1 Ud × 756.64 (779.34 con costes indirectos) = 779.34

**IEX200b** Ud Interruptor automático en caja moldeada 250A
1 Ud × 878.14 (904.48 con costes indirectos) = 904.48
Suministro e instalación de interruptor automático en caja moldeada, electromecánico, tetrapolar (4P), intensidad nominal 250 A, poder de corte 50 kA a 400 V, ajuste térmico entre 0,8 y 1 x In, de 140x157x88 mm. Totalmente montado, conexionado y probado.
Incluye: Montaje y conexionado del elemento.

| Código | Ud | Descripción | Rendimiento | Precio | Importe |
|---|---|---|---|---|---|
| mt35amc711y | Ud | Interruptor automático en caja moldeada, electromecánico, tetrapolar (4P), intensidad nominal 250 A, poder de corte 50 kA a 400 V, ajuste térmico entre 0,8 y 1 x In, de 140x157x88 mm, según UNE-EN 60947-2. (material) | 1 | 845 | 845.00 |
| mo003 | h | Oficial 1ª electricista. | 0.7 | 22.74 | 15.92 |
| %0200 | % | Costes directos complementarios | 2 % | 860.92 | 17.22 |
|  |  | Total |  |  | 878.14 |

**IEX079** Ud Protector contra sobretensiones transitorias, con interruptor magnetotérmico tipo 2
1 Ud × 381.33 (392.77 con costes indirectos) = 392.77

**IEX073** Ud Interruptor combinado magnetotérmico-diferencial, modular, 4P/100A/25kA/C - 125A/300mA/clase A
2 Ud × 608.78 (627.04 con costes indirectos) = 1254.08

**IEX050** Ud Interruptor automático magnetotérmico, modular 2P/16A/15kA
1 Ud × 86.55 (89.15 con costes indirectos) = 89.15

**IEX064** Ud Interruptor diferencial modular 2P/40A/30mA/AC
1 Ud × 85.94 (88.52 con costes indirectos) = 88.52

**PAApb** ud Accesorios necesarios para montaje de cuadros eléctricos. Fotovoltaica auotconsumo 100 kW
1 ud × 260.19 (268 con costes indirectos) = 268.00
Suministro e instalación de accesorios necesarios para el montaje de cuadros eléctricos CC y AC de instalación fotovoltaica de 100 kW, rotulación de circuitos, etiquetado, puesta en marcha y comprobación.

### PM2 Conjunto de protección y medida (03/06/2024)
Importe: 1207.82

**IEC020b** Ud Caja general de protección 400A/Esq.-7 (03/06/2024)
1 Ud × 408.55 (420.81 con costes indirectos) = 420.81
Suministro e instalación en el interior de hornacina mural de caja general de protección, equipada con bornes de conexión, bases unipolares cerradas previstas para colocar fusibles de intensidad máxima 400 A, esquema 7, para protección de la línea general de alimentación, formada por una envolvente aislante, precintable y autoventilada, según UNE-EN 60439-1, grado de inflamabilidad según se indica en UNE-EN 60439-3, con grados de protección IP43 según UNE 20324 e IK08 según UNE-EN 50102, que se cerrará con puerta metálica con grado de protección IK10 según UNE-EN 50102, protegida de la corrosión y con cerradura o candado. Normalizada por la empresa suministradora y preparada para acometida subterránea. Incluso fusibles y elementos de fijación y conexión con la conducción enterrada de puesta a tierra. Totalmente montada, conexionada y probada.
Incluye: Replanteo de la situación de los conductos y anclajes de la caja. Fijación del marco. Colocación de la puerta. Colocación de tubos y piezas especiales. Conexionado.

| Código | Ud | Descripción | Rendimiento | Precio | Importe |
|---|---|---|---|---|---|
| mt35cgp020gj | Ud | Caja general de protección, equipada con bornes de conexión, bases unipolares cerradas previstas para colocar fusibles de intensidad máxima 400 A, esquema 7, para protección de la línea general de alimentación, formada por una envolvente aislante, precintable y autoventilada, según UNE-EN 60439-1, grado de inflamabilidad según se indica en UNE-EN 60439-3, con grados de protección IP43 según UNE 20324 e IK08 según UNE-EN 50102. (material; 03/06/2024) | 1 | 227.81 | 227.81 |
| mt35amc820etS | Ud | Fusible de cuchillas, tipo gG, intensidad nominal 250 A, poder de corte 120 kA, tamaño T3, según UNE-EN 60269-1. (material; 03/06/2024) | 3 | 15.57 | 46.71 |
| mt35cgp040h | m | Tubo de PVC liso, serie B, de 160 mm de diámetro exterior y 3,2 mm de espesor, según UNE-EN 1329-1. (material; 03/06/2024) | 3 | 4.34 | 13.02 |
| mt35cgp040f | m | Tubo de PVC liso, serie B, de 110 mm de diámetro exterior y 3,2 mm de espesor, según UNE-EN 1329-1. (material; 03/06/2024) | 3 | 2.98 | 8.94 |
| mt26cgp010 | Ud | Marco y puerta metálica con cerradura o candado, con grado de protección IK10 según UNE-EN 50102, protegidos de la corrosión y normalizados por la empresa suministradora, para caja general de protección. (material; 03/06/2024) | 1 | 67.85 | 67.85 |
| mt35www010 | Ud | Material auxiliar para instalaciones eléctricas. | 1 | 1.48 | 1.48 |
| mo020 | h | Oficial 1ª construcción. | 0.3 | 22.13 | 6.64 |
| mo113 | h | Peón ordinario construcción. | 0.3 | 20.78 | 6.23 |
| mo003 | h | Oficial 1ª electricista. | 0.5 | 22.74 | 11.37 |
| mo102 | h | Ayudante electricista. | 0.5 | 20.98 | 10.49 |
| %0200 | % | Costes directos complementarios | 2 % | 400.54 | 8.01 |
|  |  | Total |  |  | 408.55 |

**IEC010b** Ud Caja de protección y medida indirecta 200/5 (03/06/2024)
1 Ud × 764.09 (787.01 con costes indirectos) = 787.01
Suministro e instalación en el interior de hornacina mural, de caja de medida indirecta con transformadores de intensidad 200/5, para 1 contador trifásico, formada por una envolvente aislante, precintable, autoventilada y con mirilla de material transparente resistente a la acción de los rayos ultravioletas, para instalación empotrada. Incluso equipo completo de medida, bornes de conexión, transformadores de intensidad 200/5, bases cortacircuitos y fusibles para protección de la derivación individual. Normalizada por la empresa suministradora y preparada para acometida subterránea. Totalmente montada, conexionada y probada.
Incluye: Replanteo de la situación de los conductos y anclajes de la caja. Fijación. Colocación de tubos y piezas especiales. Conexionado.

| Código | Ud | Descripción | Rendimiento | Precio | Importe |
|---|---|---|---|---|---|
| mt35cgp010t | Ud | Caja de medida con transformador de intensidad 200/5 de intensidad, para 1 contador trifásico, formada por una envolvente aislante, precintable, autoventilada y con mirilla de material transparente resistente a la acción de los rayos ultravioletas, para instalación a la intemperie. Incluso equipo completo de medida, bornes de conexión, bases cortacircuitos y fusibles para protección de la derivación individual. Normalizada por la empresa suministradora. Según UNE-EN 60439-1, grado de inflamabilidad según se indica en UNE-EN 60439-3, con grados de protección IP43 según UNE 20324 e IK09 según UNE-EN 50102. (material; 03/06/2024) | 1 | 645 | 645.00 |
| mt35cgp040h | m | Tubo de PVC liso, serie B, de 160 mm de diámetro exterior y 3,2 mm de espesor, según UNE-EN 1329-1. | 3 | 4.34 | 13.02 |
| mt35cgp040f | m | Tubo de PVC liso, serie B, de 110 mm de diámetro exterior y 3,2 mm de espesor, según UNE-EN 1329-1. | 1 | 2.98 | 2.98 |
| mt35www010 | Ud | Material auxiliar para instalaciones eléctricas. | 1 | 1.48 | 1.48 |
| mo020 | h | Oficial 1ª construcción. | 1 | 22.13 | 22.13 |
| mo113 | h | Peón ordinario construcción. | 1 | 20.78 | 20.78 |
| mo003 | h | Oficial 1ª electricista. | 1 | 22.74 | 22.74 |
| mo102 | h | Ayudante electricista. | 1 | 20.98 | 20.98 |
| %0200 | % | Costes directos complementarios | 2 % | 749.11 | 14.98 |
|  |  | Total |  |  | 764.09 |

### IEE2 Acometida e instalaciones de enlace
Importe: 9654

**IEE01b** ud Modificación instalaciones de acometida y enlace. Autoconsumo colectivo 100kW
1 ud × 9372.82 (9654 con costes indirectos) = 9654.00
Ampliaciones, modificaciones, refuerzos e instalaciones necesarias a realizar en la acometida e instalaciones de enlace existentes para la interconexión de la instalación de autoconsumo colectivo de 100kW, según las condiciones técnicas y la propuesta previa de la Empresa Distribuidora. Incluye documentación técnica necesaria, tramitación de licencias y autorizaciones en Organismos Oficiales y Distribuidora y tasas

### LG2 Legalización y puesta en marcha (04/04/2024)
Importe: 7550

**pax001b** ud Gestión de permisos de acceso y conexión con empresa Distribuidora. Autoconsumo colectivo 100kW (04/04/2024)
1 ud × 2427.18 (2500 con costes indirectos) = 2500.00
Gestión de expediente acceso y conexión en la empresa Distribuidora para instalación de autoconsumo de 100 kW en la modalidad de autoconsumo colectivo con vertido de excedentes y compensación simpllificada. Incluye los costes de estudios y gestión de la Distribuidora.

**pax003bb** ud Legalización y puesta en marcha instalación fotovoltaica. Autoconsumo colectivo 100 kW (05/08/2024)
1 ud × 4368.93 (4500 con costes indirectos) = 4500.00
Legalización y registro en Industria de la instalación fotovoltaica de autoconsumo colectivo de 100 kW, modalidad con vertido de excedentes y compensación simplificada. Incluye documentación técnica necesaria; proyecto de instalación terminada, certificado final de dirección de obra, certificado de empresa instaladora, manual de uso y mantenimiento y toda la documentación necesaria, así como, tasas administrativas y costes de visados.

**pax002b** ud Organismo de Control Autorizado. Autoconsumo colectivo 100 kW (04/04/2024)
1 ud × 533.98 (550 con costes indirectos) = 550.00
Organismo de Control Autorizado. Incluye inspección, verificación y certificado de instalación fotovoltaica en cubierta para autoconsumo colectivo de 100 kW.

## G3 GENERADOR 3. AUTOCONSUMO COLETIVO 40 KW EDIFICIO POLICIA (01/03/2023)
Importe: 46995.26

### EF3 Estructuras fotovoltaicas (04/06/2024)
Importe: 12418.6

**IEF002b** Ud Estructura fotovoltaica triangular 15º en aluminio (02/07/2024)
84 Ud × 110.18 (113.49 con costes indirectos) = 9533.16
Suministro e instalación en cubierta de estructura triangular de aluminio para módulo solar fotovoltaico sobre cubierta de plana, con inclinación de 15º, marca Sun Support modelo Triangular Continua "Sierra Nevada" fijación por lado largo o equivalente. Incluye nivelación de cbierta, replanteo y montaje. Includos p.p. de medios de transporte, elevación, accesorios de montaje y elementos de fijación.

| Código | Ud | Descripción | Rendimiento | Precio | Importe |
|---|---|---|---|---|---|
| mt35sol007 | Ud | Estructura soporte para módulo solar fotovoltaico, de aluminio, para cubierta plana, con accesorios de montaje y elementos de fi | 1 | 92.5 | 92.50 |
| mo049 | h | Oficial 1ª montador de estructura metálica. | 0.25 | 23.03 | 5.76 |
| mo094 | h | Ayudante montador de estructura metálica. | 0.25 | 21.86 | 5.47 |
| mo020 | h | Oficial 1ª construcción. | 0.1 | 22.13 | 2.21 |
| mo113 | h | Peón ordinario construcción. | 0.1 | 20.78 | 2.08 |
| %0200 | % | Costes directos complementarios | 2 % | 108.02 | 2.16 |
|  |  | Total |  |  | 110.18 |

**UXB020** m Lastre prefabricado de hormigón (04/06/2024)
568 m × 4.93 (5.08 con costes indirectos) = 2885.44
Suministro e instalación de lastre prefabricado de hormigón de dimensiones 9x25x40cm (21,6kg) para fijación de estructura triangular de aluminio. Incluso p.p. de medios de transporte, elevación y accesorios de montaje y elementos de fijación. Incluye: Replanteo. Montaje y fijación.

| Código | Ud | Descripción | Rendimiento | Precio | Importe |
|---|---|---|---|---|---|
| mt18jbg010ca | Ud | Lastre prefabricado de hormigón de dimensiones 9x25x40cm (21,6kg) (material; 04/06/2024) | 1 | 2.68 | 2.68 |
| mo020 | h | Oficial 1ª construcción. | 0.05 | 22.13 | 1.11 |
| mo113 | h | Peón ordinario construcción. | 0.05 | 20.78 | 1.04 |
| %0200 | % | Costes directos complementarios | 2 % | 4.83 | 0.10 |
|  |  | Total |  |  | 4.93 |

### PF3 Paneles fotovoltaicos
Importe: 10171.56

**IEF001b** Ud Módulo solar fotovoltaico 500Wp
84 Ud × 117.56 (121.09 con costes indirectos) = 10171.56

### PT3 Puesta a tierra (23/04/2024)
Importe: 331.07

**IEP025** m Conductor de tierra 25mm2, 0,6/1kV
45 m × 6.5 (6.7 con costes indirectos) = 301.50

**IEP030c** m Red de equipotencialidad con cable aislado 6 mm² de sección. (23/04/2024)
12.69 m × 2.26 (2.33 con costes indirectos) = 29.57
Suministro e instalación de red de equipotencialidad en instalación fotovoltaica formada por conductor flexible unipolar de cobre, aislado H07Z1-K 750 V de 6 mm² de sección. Incluye conexiones de marcos de paneles fotovoltaicos, estuctura soporte y masas de la instalación.

| Código | Ud | Descripción | Rendimiento | Precio | Importe |
|---|---|---|---|---|---|
| mt35ttc020c | m | Conductor flexible unipolar de cobre, aislado H07Z1-K 750 V y 6 mm² de sección | 1 | 0.99 | 0.99 |
| mt35www020 | Ud | Material auxiliar para instalaciones de toma de tierra. | 0.5 | 1.15 | 0.58 |
| mo003 | h | Oficial 1ª electricista. | 0.015 | 22.74 | 0.34 |
| mo102 | h | Ayudante electricista. | 0.015 | 20.98 | 0.31 |
| %0200 | % | Costes directos complementarios | 2 % | 2.22 | 0.04 |
|  |  | Total |  |  | 2.26 |

### CE3 Canalizaciones eléctricas (01/03/2023)
Importe: 5086.99

**UPEMT75831300** m Bandeja Pemsaband One perforada click 35x300 GC + tapa (01/03/2023)
12 m × 139.74 (143.93 con costes indirectos) = 1727.16
Suministro y montaje de m. de Bandeja portacables de chapa metálica perforada tipo Pemsaband One perforada con tapa, marca PEMSA, con borde de seguridad perfilado y base perforada y embutida, fabricada en acero al carbono según UNE-EN 10.130:08, dimensiones 35x300 mm y 3.05 m de longitud, ref. 75831300, certificado de ensayo de resistencia al fuego E60, según DIN 4102-12, marcado N de AENOR, y sistema de protección Galvanizado en Caliente según UNE-ISO 1461:99, con espesor medio de la capa protectora de 70 micras. Incluso parte proporcional de soportes Omega o Reforzados, originales de PEMSA, y otros accesorios necesarios. Todo ello acorde con la norma UNE-EN-61537 según Marcado N de AENOR.

| Código | Ud | Descripción | Rendimiento | Precio | Importe |
|---|---|---|---|---|---|
| PPEM75831300 | m | Bandeja Pemsaband One perforada click 35x300 GC (material; 01/03/2023) | 1 | 56.1 | 56.10 |
| PPEM73031300 | m | Tapa recta 300x3 m GC (material; 01/03/2023) | 1 | 44.5 | 44.50 |
| %PEMPP32042500 | % | P.p. soportes, uniones y accesorios | 25 % | 100.60 | 25.15 |
| mo003 | h | Oficial 1ª electricista. | 0.32 | 22.74 | 7.28 |
| mo102 | h | Ayudante electricista. | 0.32 | 20.98 | 6.71 |
|  |  | Total |  |  | 139.74 |

**UPEMT75831150** m Bandeja Pemsaband One perforada click 35x150 GC + tapa
39 m × 80.55 (82.97 con costes indirectos) = 3235.83

**PAC2b** ud Canalizaciones eléctricas interiores
1 ud × 120.39 (124 con costes indirectos) = 124.00

### CA3 Cables
Importe: 863.72

**IEL010** m Línea general de generación RZ1-K (AS) Cca-s1b,d1,a1 3x70+2G35 mm²
0 m × 86.91 (89.52 con costes indirectos) = 0.00
Línea general de generación trifásica fija en superficie, que enlaza la caja general de protección con el cuadro eléctrico, formada por cables unipolares con conductores de cobre, RZ1-K (AS) Cca-s1b,d1,a1 3x70+2G35 mm², siendo su tensión asignada de 0,6/1 kV, en canal protectora de PVC rígido, de 60x110 mm. Incluso accesorios y elementos de sujeción. Totalmente montada, conexionada y probada.
Incluye: Replanteo y trazado de la línea. Colocación y fijación de la canal protectora. Tendido de cables. Conexionado.

| Código | Ud | Descripción | Rendimiento | Precio | Importe |
|---|---|---|---|---|---|
| mt35ait040aj | m | Canal protectora de PVC rígido, de 60x110 mm, para alojamiento de cables eléctricos, incluso accesorios. Según UNE-EN 50085-1, con grado de protección IP4X según UNE 20324. (material) | 1 | 23.57 | 23.57 |
| mt35cun010k1 | m | Cable unipolar RZ1-K (AS), siendo su tensión asignada de 0,6/1 kV, reacción al fuego clase Cca-s1b,d1,a1 según UNE-EN 50575, con conductor de cobre clase 5 (-K) de 70 mm² de sección, con aislamiento de polietileno reticulado (R) y cubierta de compuesto termoplástico a base de poliolefina libre de halógenos con baja emisión de humos y gases corrosivos (Z1). Según UNE 21123-4. (material) | 3 | 13.66 | 40.98 |
| mt35cun010i1 | m | Cable unipolar RZ1-K (AS), siendo su tensión asignada de 0,6/1 kV, reacción al fuego clase Cca-s1b,d1,a1 según UNE-EN 50575, con conductor de cobre clase 5 (-K) de 35 mm² de sección, con aislamiento de polietileno reticulado (R) y cubierta de compuesto termoplástico a base de poliolefina libre de halógenos con baja emisión de humos y gases corrosivos (Z1). Según UNE 21123-4. (material) | 2 | 6.9 | 13.80 |
| mt35www010 | Ud | Material auxiliar para instalaciones eléctricas. | 0.2 | 1.48 | 0.30 |
| mo003 | h | Oficial 1ª electricista. | 0.15 | 22.74 | 3.41 |
| mo102 | h | Ayudante electricista. | 0.15 | 20.98 | 3.15 |
| %0200 | % | Costes directos complementarios | 2 % | 85.21 | 1.70 |
|  |  | Total |  |  | 86.91 |

**IEH012** m Cable eléctrico unipolar RZ1-K (AS) de 0,6/1 kV de tensión nominal de 25 mm² de sección.
15 m × 6.67 (6.87 con costes indirectos) = 103.05

**IEH012b** m Cable eléctrico multipolar RZ1-K (AS) de 0,6/1 kV de tensión nominal de 3G2,5 mm² de sección.
3 m × 2.55 (2.63 con costes indirectos) = 7.89

**IEH015c** m Cable eléctrico para baja tensión solar tipo H1Z2Z2-K 1x6mm2
302 m × 2.17 (2.24 con costes indirectos) = 676.48
Suministro e instalación de cable eléctrico unipolar, resistente a la intemperie, para instalaciones fotovoltaicas, garantizado por 30 años, tipo H1Z2Z2-K, tensión nominal 1 kV, tensión máxima en corriente continua 1,8 kV, reacción al fuego clase Eca, con conductor de cobre recocido, flexible (clase 5), de 1x6 mm² de sección, aislamiento de compuesto reticulado libre de halógenos, cubierta de compuesto reticulado libre de halógenos, y con las siguientes características: no propagación de la llama, libre de halógenos, baja emisión de humos opacos, resistencia a la absorción de agua, resistencia al frío, resistencia a los rayos ultravioleta, resistencia a los golpes, resistencia a los agentes químicos, resistencia al ozono y resistencia al calor húmedo.
Incluye: Tendido del cable. Conexionado. Comprobación de su correcto funcionamiento.

| Código | Ud | Descripción | Rendimiento | Precio | Importe |
|---|---|---|---|---|---|
| mt35pry090f | m | Cable eléctrico unipolar, Prysmian Prysolar "PRYSMIAN", resistente a la intemperie, para instalaciones fotovoltaicas, garantizad (material) | 1 | 1.3 | 1.30 |
| mo003 | h | Oficial 1ª electricista. | 0.019 | 22.74 | 0.43 |
| mo102 | h | Ayudante electricista. | 0.019 | 20.98 | 0.40 |
| %0200 | % | Costes directos complementarios | 2 % | 2.13 | 0.04 |
|  |  | Total |  |  | 2.17 |

**IAF070** m Cable de pares de cobre UTP cat.6
35 m × 2.12 (2.18 con costes indirectos) = 76.30

### EQ3 Equipos (02/04/2024)
Importe: 4549.81

**IEF020bb** Ud Registrador de datos
1 Ud × 862.1 (887.96 con costes indirectos) = 887.96

**IEF020c** Ud Inversor fotovoltaico 40KW
1 Ud × 3369.19 (3470.27 con costes indirectos) = 3470.27
Suministro e instalación de inversor trifásico Huawei SUN2000-40KTL-M3 o equivalente, potencia nominal de salida 40 kW, voltaje de entrada máximo 1100 Vcc, rango de voltaje de entrada de 200 a 100 Vcc, eficiencia máxima 98,7%, con comunicación vía Wi-Fi para control remoto desde un smartphone, tablet o PC, puertos Ethernet y RS-485, y protocolo de comunicación Modbus. Incluso p.p. de medios de transporte, elevación y accesorios necesarios para su correcta instalación. Incluye: Montaje, fijación y nivelación. Conexionado, puesta en marcha y comprobación de su correcto funcionamiento.

| Código | Ud | Descripción | Rendimiento | Precio | Importe |
|---|---|---|---|---|---|
| mt35ifg040bb | Ud | Inversor trifásico Huawei SUN2000-40KTL-M3, potencia nominal de salida 40 kW (material) | 1 | 3215.69 | 3215.69 |
| mo003 | h | Oficial 1ª electricista. | 2 | 22.74 | 45.48 |
| mo102 | h | Ayudante electricista. | 2 | 20.98 | 41.96 |
| %0200 | % | Costes directos complementarios | 2 % | 3303.13 | 66.06 |
|  |  | Total |  |  | 3369.19 |

**tej001** ud Tejadillo de protección (04/04/2024)
1 ud × 186 (191.58 con costes indirectos) = 191.58
Suministro e instalación de tejadillo de protección contra la caida directa de agua de lluvia y radiación solar instalado sobre el inversor fotovoltaico y armarios eléctricos exteriores. Incluso p.p. accesorios necesarios para su correcta instalación.

### AP3 Aparamenta (02/04/2024)
Importe: 2387.1

**IEF050** Ud Armario de conexión y protección CC 300x400x200 mm
1 Ud × 65.72 (67.69 con costes indirectos) = 67.69

**IEF050c** Ud Armario de conexión y protección AC, modular 400x600x230 mm.
1 Ud × 99.15 (102.12 con costes indirectos) = 102.12
Suministro e instlación de armario de conexión y protección monobloc AC de poliéster reforzado con fibra de vidrio, de 400x600x230 mm, color gris RAL 7035, con grados de protección IP66 e IK10. Instalación en superficie.
Incluye: Replanteo. Colocación y fijación.

| Código | Ud | Descripción | Rendimiento | Precio | Importe |
|---|---|---|---|---|---|
| mt35aeg010e | Ud | Armario monobloc de poliéster reforzado con fibra de vidrio, de 400x600x230 mm, color gris RAL 7035, con grados de protección IP | 1 | 87.37 | 87.37 |
| mo003 | h | Oficial 1ª electricista. | 0.225 | 22.74 | 5.12 |
| mo102 | h | Ayudante electricista. | 0.225 | 20.98 | 4.72 |
| %0200 | % | Costes directos complementarios | 2 % | 97.21 | 1.94 |
|  |  | Total |  |  | 99.15 |

**IEX300c** Ud Conjunto base-fusible fotovoltaica (02/04/2024)
10 Ud × 10.44 (10.75 con costes indirectos) = 107.50
Suministro e instalación de conjunto fusible para aplicaciones fotovoltaicas de 1 polo, formado por fusible cilíndrico intensidad nominal 20 A 1500V tamaño 10x38 mm y base modular para fusibles cilíndricos de 10x38 mm DE 32A, unipolar (1P).

| Código | Ud | Descripción | Rendimiento | Precio | Importe |
|---|---|---|---|---|---|
| mt35asa026F | Ud | Fusible cilíndrico aplicaciones fotovoltaicas intensidad nominal 20 A, 1500V tamaño 10x38 mm. | 1 | 2.5 | 2.50 |
| mt35asa025bb | Ud | Base modular para fusibles cilíndricos para aplicaciones fotovoltaicas 1500V de 10x38 mm 32A, unipolar (1P). | 1 | 2.9 | 2.90 |
| mo003 | h | Oficial 1ª electricista. | 0.213 | 22.74 | 4.84 |
| %0200 | % | Costes directos complementarios | 2 % | 10.24 | 0.20 |
|  |  | Total |  |  | 10.44 |

**IEX079** Ud Protector contra sobretensiones transitorias, con interruptor magnetotérmico tipo 2
1 Ud × 381.33 (392.77 con costes indirectos) = 392.77

**IEX200** Ud Interruptor automático en caja moldeada 160A.
1 Ud × 789.4 (813.08 con costes indirectos) = 813.08

**IEX073b** Ud Interruptor combinado magnetotérmico-diferencial, modular, 4P/80A/25kA/C - 125A/300mA/clase A
1 Ud × 541.14 (557.37 con costes indirectos) = 557.37
Suministro e instalación de interruptor automático magnetotérmico, tetrapolar (4P), intensidad nominal 80 A, poder de corte 25 kA, curva C, modelo NG125N 18658 "SCHNEIDER ELECTRIC" o equivalente, de 108x103x81 mm, grado de protección IP20, montaje sobre carril DIN (35 mm), con bloque diferencial instantáneo, tetrapolar (4P), intensidad nominal 125 A, sensibilidad 300 mA, clase A, modelo Vigi NG125 19042. Totalmente montado, conexionado y probado.
Incluye: Montaje y conexionado del elemento.

| Código | Ud | Descripción | Rendimiento | Precio | Importe |
|---|---|---|---|---|---|
| mt35ase863ii | Ud | Interruptor automático magnetotérmico, tetrapolar (4P), intensidad nominal 80 A, poder de corte 25 kA, curva C, modelo NG125N 18658 "SCHNEIDER ELECTRIC", de 108x103x81 mm, grado de protección IP20, montaje sobre carril DIN (35 mm), según UNE-EN 60947-2. (material) | 1 | 265.45 | 265.45 |
| mt35ase404V | Ud | Bloque diferencial instantáneo, tetrapolar (4P), intensidad nominal 125 A, sensibilidad 300 mA, clase A, modelo Vigi NG125 19042 | 1 | 255.98 | 255.98 |
| mo003 | h | Oficial 1ª electricista. | 0.4 | 22.74 | 9.10 |
| %0200 | % | Costes directos complementarios | 2 % | 530.53 | 10.61 |
|  |  | Total |  |  | 541.14 |

**IEX050** Ud Interruptor automático magnetotérmico, modular 2P/16A/15kA
1 Ud × 86.55 (89.15 con costes indirectos) = 89.15

**IEX064** Ud Interruptor diferencial modular 2P/40A/30mA/AC
1 Ud × 85.94 (88.52 con costes indirectos) = 88.52

**PAApc** ud Accesorios necesarios para montaje de cuadros eléctricos. Fotovoltaica autoconsumo 40 kW
1 ud × 163.98 (168.9 con costes indirectos) = 168.90
Suministro e instalación de accesorios necesarios para el montaje de cuadros eléctricos CC y AC de instalación fotovoltaica de 40 kW, rotulación de circuitos, etiquetado, puesta en marcha y comprobación.

### PM3 Conjunto de protección y medida (03/06/2024)
Importe: 602.41

**IEC020c** Ud Caja general de protección 160A/Esq.-7 (03/06/2024)
1 Ud × 274.41 (282.64 con costes indirectos) = 282.64
Suministro e instalación en el interior de hornacina mural de caja general de protección, equipada con bornes de conexión, bases unipolares previstas para colocar fusibles de intensidad máxima 160 A, esquema 7, para protección de la línea general de alimentación, formada por una envolvente aislante, precintable y autoventilada, según UNE-EN 60439-1, grado de inflamabilidad según se indica en UNE-EN 60439-3, con grados de protección IP43 según UNE 20324 e IK08 según UNE-EN 50102, que se cerrará con puerta metálica con grado de protección IK10 según UNE-EN 50102, protegida de la corrosión y con cerradura o candado. Normalizada por la empresa suministradora y preparada para acometida subterránea. Incluso fusibles y elementos de fijación y conexión con la conducción enterrada de puesta a tierra. Totalmente montada, conexionada y probada.
Incluye: Replanteo de la situación de los conductos y anclajes de la caja. Fijación del marco. Colocación de la puerta. Colocación de tubos y piezas especiales. Conexionado.

| Código | Ud | Descripción | Rendimiento | Precio | Importe |
|---|---|---|---|---|---|
| mt35cgp020ei | Ud | Caja general de protección, equipada con bornes de conexión, bases unipolares previstas para colocar fusibles de intensidad máxima 160 A, esquema 7, para protección de la línea general de alimentación, formada por una envolvente aislante, precintable y autoventilada, según UNE-EN 60439-1, grado de inflamabilidad según se indica en UNE-EN 60439-3, con grados de protección IP43 según UNE 20324 e IK08 según UNE-EN 50102. (material) | 1 | 124.44 | 124.44 |
| mt35amc820ann | Ud | Fusible de cuchillas, tipo gG, intensidad nominal 160 A, poder de corte 120 kA, tamaño T00, según UNE-EN 60269-1. (material) | 3 | 6.19 | 18.57 |
| mt35cgp040h | m | Tubo de PVC liso, serie B, de 160 mm de diámetro exterior y 3,2 mm de espesor, según UNE-EN 1329-1. | 3 | 4.34 | 13.02 |
| mt35cgp040f | m | Tubo de PVC liso, serie B, de 110 mm de diámetro exterior y 3,2 mm de espesor, según UNE-EN 1329-1. | 3 | 2.98 | 8.94 |
| mt26cgp010 | Ud | Marco y puerta metálica con cerradura o candado, con grado de protección IK10 según UNE-EN 50102, protegidos de la corrosión y n | 1 | 67.85 | 67.85 |
| mt35www010 | Ud | Material auxiliar para instalaciones eléctricas. | 1 | 1.48 | 1.48 |
| mo020 | h | Oficial 1ª construcción. | 0.3 | 22.13 | 6.64 |
| mo113 | h | Peón ordinario construcción. | 0.3 | 20.78 | 6.23 |
| mo003 | h | Oficial 1ª electricista. | 0.5 | 22.74 | 11.37 |
| mo102 | h | Ayudante electricista. | 0.5 | 20.98 | 10.49 |
| %0200 | % | Costes directos complementarios | 2 % | 269.03 | 5.38 |
|  |  | Total |  |  | 274.41 |

**IEC010c** Ud Caja de protección y medida directa 63A (03/06/2024)
1 Ud × 310.46 (319.77 con costes indirectos) = 319.77
Suministro e instalación en el interior de hornacina mural, de caja de protección y medida CPM2-E4, de hasta 63 A de intensidad, para 1 contador trifásico, formada por una envolvente aislante, precintable, autoventilada y con mirilla de material transparente resistente a la acción de los rayos ultravioletas, para instalación empotrada. Incluso equipo completo de medida, bornes de conexión, bases cortacircuitos y fusibles para protección de la derivación individual. Normalizada por la empresa suministradora y preparada para acometida subterránea. Totalmente montada, conexionada y probada.
Incluye: Replanteo de la situación de los conductos y anclajes de la caja. Fijación. Colocación de tubos y piezas especiales. Conexionado.

| Código | Ud | Descripción | Rendimiento | Precio | Importe |
|---|---|---|---|---|---|
| mt35cgp010w | Ud | Caja de protección y medida CPM2-E4, de hasta 63 A de intensidad, para 1 contador trifásico, formada por una envolvente aislante, precintable, autoventilada y con mirilla de material transparente resistente a la acción de los rayos ultravioletas, para instalación empotrada. Incluso equipo completo de medida, bornes de conexión, bases cortacircuitos y fusibles para protección de la derivación individual. Normalizada por la empresa suministradora. Según UNE-EN 60439-1, grado de inflamabilidad según se indica en UNE-EN 60439-3, con grados de protección IP43 según UNE 20324 e IK09 según UNE-EN 50102. (material) | 1 | 252.16 | 252.16 |
| mt35cgp040h | m | Tubo de PVC liso, serie B, de 160 mm de diámetro exterior y 3,2 mm de espesor, según UNE-EN 1329-1. | 3 | 4.34 | 13.02 |
| mt35cgp040f | m | Tubo de PVC liso, serie B, de 110 mm de diámetro exterior y 3,2 mm de espesor, según UNE-EN 1329-1. | 1 | 2.98 | 2.98 |
| mt35www010 | Ud | Material auxiliar para instalaciones eléctricas. | 1 | 1.48 | 1.48 |
| mo020 | h | Oficial 1ª construcción. | 0.3 | 22.13 | 6.64 |
| mo113 | h | Peón ordinario construcción. | 0.3 | 20.78 | 6.23 |
| mo003 | h | Oficial 1ª electricista. | 0.5 | 22.74 | 11.37 |
| mo102 | h | Ayudante electricista. | 0.5 | 20.98 | 10.49 |
| %0200 | % | Costes directos complementarios | 2 % | 304.37 | 6.09 |
|  |  | Total |  |  | 310.46 |

### LG3 Legalización y puesta en marcha (04/04/2024)
Importe: 5080

**pax001c** ud Gestión de permisos de acceso y conexión con empresa Distribuidora. Autoconsumo colectivo 40kW. (04/04/2024)
1 ud × 1359.22 (1400 con costes indirectos) = 1400.00
Gestión de expediente acceso y conexión en la empresa Distribuidora para instalación de autoconsumo colectivo 40 kW en la modalidad de autoconsumo con vertido de excedentes y compensación simpllificada. Incluye los costes de estudios y gestión de la Distribuidora.

**pax002c** ud Organismo de Control Autorizado. Autoconsumo colectivo 40 kW (04/04/2024)
1 ud × 368.93 (380 con costes indirectos) = 380.00
Organismo de Control Autorizado. Incluye inspección, verificación y certificado de instalación fotovoltaica para autoconsumo colectivo 40 kW.

**pax003bc** ud Legalización y puesta en marcha instalación fotovoltaica. Autoconsumo colectivo 40kW. (05/08/2024)
1 ud × 3203.88 (3300 con costes indirectos) = 3300.00
Legalización y registro en Industria de la instalación fotovoltaica de autoconsumo colectivo 40kW, modalidad con vertido de excedentes y compensación simplificada. Incluye documentación técnica necesaria; proyecto de instalación terminada, certificado final de dirección de obra, certificado de empresa instaladora, manual de uso y mantenimiento y toda la documentación necesaria, así como, tasas administrativas y costes de visados.

### IEE3 Acometida e instalaciones de enlace
Importe: 5504

**IEE01bb** ud Modificación instalaciones de acometida y enlace. Autoconsumo colectivo 40kW
1 ud × 5343.69 (5504 con costes indirectos) = 5504.00
Ampliaciones, modificaciones, refuerzos e instalaciones necesarias a realizar en la acometida e instalaciones de enlace existentes para la interconexión de la instalación de autoconsumo colectivo de 40kW, según las condiciones técnicas y la propuesta previa de la Empresa Distribuidora. Incluye documentación técnica necesaria, tramitación de licencias y autorizaciones en Organismos Oficiales y Distribuidora y tasas

## V VARIOS
Importe: 526.56

**PI** ud Pantalla informativa Led
1 ud × 511.22 (526.56 con costes indirectos) = 526.56
Suministro e instalación de pantalla Led interior de 48" para visualización en tiempo real la producción energética en tiempo real de las instalaciones de generación a través de la plataforma del fabricante de los equipos fotovoltaicos. Incluye cableado necesario, conexiones y puesta en marcha.

## GR GESTIÓN DE RESIDUOS (12/10/2021)
Importe: 1021.97

**GRB020MT** m³ CANON DE VERTIDO POR ENTREGA DE RESIDUOS INERTES A GESTOR AUTORIZADO. METALES
0.01 m³ × 14.02 (14.44 con costes indirectos) = 0.14
Canon de vertido por entrega de residuos inertes metálicos producidos en obras de construcción y/o demolición, en centro de valorización.

| Código | Ud | Descripción | Rendimiento | Precio | Importe |
|---|---|---|---|---|---|
| mq04res025ha | m³ | Canon de vertido por entrega de residuos inertes metálicos producidos en obras de construcción y/o demolición, en vertedero específico, instalación de tratamiento de residuos de construcción y demolición externa a la obra o centro de valorización o eliminación de residuos. (maquinaria) | 1 | 14.02 | 14.02 |
|  |  | Total |  |  | 14.02 |

| Medición | Uds. | Parcial |
|---|---|---|
| Cuevas del Almanzora | 0.01 | 0.01 |
| Total |  | 0.01 |

**GRB020MZ** m³ CANON DE VERTIDO POR ENTREGA DE RESIDUOS INERTES A GESTOR AUTORIZADO. MEZCLA SIN CLASIFICAR (25/09/2024)
5.3 m³ × 24.5 (25.24 con costes indirectos) = 133.77
Canon de vertido por entrega de mezcla sin clasificar de residuos inertes producidos en obras de construcción y/o demolición, en vertedero específico, instalación de tratamiento de residuos de construcción y demolición externa a la obra o centro de valorización o eliminación de residuos.

| Código | Ud | Descripción | Rendimiento | Precio | Importe |
|---|---|---|---|---|---|
| mq04res025ca | m³ | Canon de vertido por entrega de mezcla sin clasificar de residuos inertes producidos en obras de construcción y/o demolición, en vertedero específico, instalación de tratamiento de residuos de construcción y demolición externa a la obra o centro de valorización o eliminación de residuos. (maquinaria; 25/09/2024) | 1 | 24.5 | 24.50 |
|  |  | Total |  |  | 24.5 |

| Medición | Uds. | Parcial |
|---|---|---|
| Cuevas del Almanzora | 5.3 | 5.30 |
| Total |  | 5.3 |

**GRB020PC** m³ CANON DE VERTIDO POR ENTREGA DE RESIDUOS INERTES A GESTOR AUTORIZADO. PAPEL Y CARTÓN
1.92 m³ × 14.02 (14.44 con costes indirectos) = 27.72
Canon de vertido por entrega de residuos inertes de papel y cartón, producidos en obras de construcción y/o demolición, en centro de valorización.

| Código | Ud | Descripción | Rendimiento | Precio | Importe |
|---|---|---|---|---|---|
| mq04res025ga | m³ | Canon de vertido por entrega de residuos inertes de papel y cartón, producidos en obras de construcción y/o demolición, en vertedero específico, instalación de tratamiento de residuos de construcción y demolición externa a la obra o centro de valorización o eliminación de residuos. (maquinaria) | 1 | 14.02 | 14.02 |
|  |  | Total |  |  | 14.02 |

| Medición | Uds. | Parcial |
|---|---|---|
| Cuevas del Almanzora | 1.92 | 1.92 |
| Total |  | 1.92 |

**GRB020P** m³ CANON DE VERTIDO POR ENTREGA DE RESIDUOS INERTES A GESTOR AUTORIZADO. PLÁSTICOS
0.06 m³ × 24.5 (25.24 con costes indirectos) = 1.51
Canon de vertido por entrega de residuos inertes plásticos producidos en obras de construcción y/o demolición, en centro de valorización.

| Código | Ud | Descripción | Rendimiento | Precio | Importe |
|---|---|---|---|---|---|
| mq04res025fa | m³ | Canon de vertido por entrega de residuos inertes plásticos producidos en obras de construcción y/o demolición, en vertedero específico, instalación de tratamiento de residuos de construcción y demolición externa a la obra o centro de valorización o eliminación de residuos. (maquinaria) | 1 | 24.5 | 24.50 |
|  |  | Total |  |  | 24.5 |

| Medición | Uds. | Parcial |
|---|---|---|
| Cuevas del Almanzora | 0.06 | 0.06 |
| Total |  | 0.06 |

**GTB020** m³ CANON DE VERTIDO POR ENTREGA DE TIERRAS A GESTOR AUTORIZADO (25/09/2024)
53.41 m³ × 4.6 (4.74 con costes indirectos) = 253.16
Canon de vertido por entrega de tierras procedentes de la excavación, en centro de valorización.

| Código | Ud | Descripción | Rendimiento | Precio | Importe |
|---|---|---|---|---|---|
| mq04res035a | m³ | Canon de vertido por entrega de tierras procedentes de la excavación, en vertedero específico, instalación de tratamiento de residuos de construcción y demolición externa a la obra o centro de valorización o eliminación de residuos. (maquinaria; 25/09/2024) | 1.1 | 4.18 | 4.60 |
|  |  | Total |  |  | 4.6 |

| Medición | Uds. | Parcial |
|---|---|---|
| Cuevas del Almanzora | 53.41 | 53.41 |
| Total |  | 53.41 |

**GCA010** m³ CLASIFICACIÓN DE RESIDUOS DE LA CONSTRUCCIÓN (12/10/2021)
60.7 m³ × 5.01 (5.16 con costes indirectos) = 313.21
Clasificación y depósito a pie de obra de los residuos de construcción y/o demolición, separándolos en las siguientes fracciones: hormigón, cerámicos, metales, maderas, vidrios, plásticos, papeles o cartones y residuos peligrosos; dentro de la obra en la que se produzcan, con medios manuales, y carga sobre camión.

| Código | Ud | Descripción | Rendimiento | Precio | Importe |
|---|---|---|---|---|---|
| mtgca001 | Ud | Clasificación de residuos de la construcción (material; 12/10/2021) | 1 | 5.01 | 5.01 |
|  |  | Total |  |  | 5.01 |

| Medición | Uds. | Parcial |
|---|---|---|
| Cuevas del Almanzora | 60.7 | 60.70 |
| Total |  | 60.7 |

**GRA020MT** m³ TRANSPORTE DE RESIDUOS INERTES CON CAMIÓN. METALES
0.01 m³ × 27.65 (28.48 con costes indirectos) = 0.28
Transporte con camión de residuos inertes metálicos producidos en obras de construcción y/o demolición, a vertedero específico, instalación de tratamiento de residuos de construcción y demolición externa a la obra o centro de valorización o eliminación de residuos, situado a 10 km de distancia.

| Código | Ud | Descripción | Rendimiento | Precio | Importe |
|---|---|---|---|---|---|
| mq04cap020oa | h | Camión de transporte de 15 t con una capacidad de 12 m³ y 2 ejes. (maquinaria) | 0.248 | 111.5 | 27.65 |
|  |  | Total |  |  | 27.65 |

| Medición | Uds. | Parcial |
|---|---|---|
| Cuevas del Almanzora | 0.01 | 0.01 |
| Total |  | 0.01 |

**GRA020MZ** m³ TRANSPORTE DE RESIDUOS INERTES CON CAMIÓN. MEZCLA SIN CLASIFICAR
5.3 m³ × 4.79 (4.93 con costes indirectos) = 26.13
Transporte con camión de mezcla sin clasificar de residuos inertes producidos en obras de construcción y/o demolición, a vertedero específico, instalación de tratamiento de residuos de construcción y demolición externa a la obra o centro de valorización o eliminación de residuos, situado a 10 km de distancia.

| Código | Ud | Descripción | Rendimiento | Precio | Importe |
|---|---|---|---|---|---|
| mq04cap020oa | h | Camión de transporte de 15 t con una capacidad de 12 m³ y 2 ejes. | 0.043 | 111.5 | 4.79 |
|  |  | Total |  |  | 4.79 |

| Medición | Uds. | Parcial |
|---|---|---|
| Cuevas del Almanzora | 5.3 | 5.30 |
| Total |  | 5.3 |

**GRA020PC** m³ TRANSPORTE DE RESIDUOS INERTES CON CAMIÓN. PAPEL Y CARTÓN
1.92 m³ × 3.12 (3.21 con costes indirectos) = 6.16
Transporte con camión de residuos inertes de papel y cartón, producidos en obras de construcción y/o demolición, a vertedero específico, instalación de tratamiento de residuos de construcción y demolición externa a la obra o centro de valorización o eliminación de residuos, situado a 10 km de distancia.

| Código | Ud | Descripción | Rendimiento | Precio | Importe |
|---|---|---|---|---|---|
| mq04cap020oa | h | Camión de transporte de 15 t con una capacidad de 12 m³ y 2 ejes. | 0.028 | 111.5 | 3.12 |
|  |  | Total |  |  | 3.12 |

| Medición | Uds. | Parcial |
|---|---|---|
| Cuevas del Almanzora | 1.92 | 1.92 |
| Total |  | 1.92 |

**GRA020P** m³ TRANSPORTE DE RESIDUOS INERTES CON CAMIÓN. PLÁSTICOS
0.06 m³ × 5.13 (5.28 con costes indirectos) = 0.32
Transporte con camión de residuos inertes plásticos producidos en obras de construcción y/o demolición, a vertedero específico, instalación de tratamiento de residuos de construcción y demolición externa a la obra o centro de valorización o eliminación de residuos, situado a 10 km de distancia.

| Código | Ud | Descripción | Rendimiento | Precio | Importe |
|---|---|---|---|---|---|
| mq04cap020oa | h | Camión de transporte de 15 t con una capacidad de 12 m³ y 2 ejes. | 0.046 | 111.5 | 5.13 |
|  |  | Total |  |  | 5.13 |

| Medición | Uds. | Parcial |
|---|---|---|
| Cuevas del Almanzora | 0.06 | 0.06 |
| Total |  | 0.06 |

**GTA020** m³ TRANSPORTE DE TIERRAS CON CAMIÓN
53.41 m³ × 4.72 (4.86 con costes indirectos) = 259.57
Transporte de tierras con camión de los productos procedentes de la excavación de cualquier tipo de terreno a vertedero específico, instalación de tratamiento de residuos de construcción y demolición externa a la obra o centro de valorización o eliminación de residuos, situado a una distancia máxima de 10 km.
Criterio de valoración económica: El precio incluye el tiempo de espera en obra durante las operaciones de carga, el viaje de ida, la descarga y el viaje de vuelta, pero no incluye la carga en obra.
Incluye: Transporte de tierras a vertedero específico, instalación de tratamiento de residuos de construcción y demolición externa a la obra o centro de valorización o eliminación de residuos, con protección de las mismas mediante su cubrición con lonas o toldos.

| Código | Ud | Descripción | Rendimiento | Precio | Importe |
|---|---|---|---|---|---|
| mq04cab010c | h | Camión basculante de 12 t de carga, de 162 kW. | 0.105 | 44.99 | 4.72 |
|  |  | Total |  |  | 4.72 |

| Medición | Uds. | Parcial |
|---|---|---|
| Cuevas del Almanzora | 53.41 | 53.41 |
| Total |  | 53.41 |

**GRA020V** m³ TRANSPORTE DE RESIDUOS INERTES CON CAMIÓN. VIDRIOS
0 m³ × 9.92 (10.22 con costes indirectos) = 0.00
Transporte con camión de residuos inertes vítreos producidos en obras de construcción y/o demolición, a vertedero específico, instalación de tratamiento de residuos de construcción y demolición externa a la obra o centro de valorización o eliminación de residuos, situado a 10 km de distancia.

| Código | Ud | Descripción | Rendimiento | Precio | Importe |
|---|---|---|---|---|---|
| mq04cap020oa | h | Camión de transporte de 15 t con una capacidad de 12 m³ y 2 ejes. | 0.089 | 111.5 | 9.92 |
|  |  | Total |  |  | 9.92 |

**GEB015** Ud TRANSPORTE Y CANON DE RESIDUOS PELIGROSOS CON CONTENEDOR
0 Ud × 299.6 (308.59 con costes indirectos) = 0.00
Transporte de residuos peligrosos producidos en obras de construcción y/o demolición, con contenedor de 1,0 m³, a vertedero específico, instalación de tratamiento de residuos de construcción y demolición externa a la obra o centro de valorización o eliminación de residuos. Incluso servicio de entrega, alquiler y recogida en obra del contenedor.
Criterio de valoración económica: El precio incluye el canon de vertido por entrega de residuos.
Incluye: Carga a camión del contenedor. Transporte de residuos de construcción a vertedero específico, instalación de tratamiento de residuos de construcción y demolición externa a la obra o centro de valorización o eliminación de residuos.

| Código | Ud | Descripción | Rendimiento | Precio | Importe |
|---|---|---|---|---|---|
| mq04res010laa | Ud | Carga y cambio de contenedor de 1 m³, para recogida de residuos peligrosos producidos en obras de construcción y/o demolición, colocado en obra a pie de carga, incluso servicio de entrega, alquiler y canon de vertido por entrega de residuos. (maquinaria) | 1 | 299.6 | 299.60 |
|  |  | Total |  |  | 299.6 |

**GRA020L** m³ TRANSPORTE DE RESIDUOS INERTES CON CAMIÓN. LADRILLOS, TEJAS Y MATERIALES CERÁMICOS
0 m³ × 7.92 (8.16 con costes indirectos) = 0.00
Transporte con camión de residuos inertes de ladrillos, tejas y materiales cerámicos, producidos en obras de construcción y/o demolición, a vertedero específico, instalación de tratamiento de residuos de construcción y demolición externa a la obra o centro de valorización o eliminación de residuos, situado a 10 km de distancia.

| Código | Ud | Descripción | Rendimiento | Precio | Importe |
|---|---|---|---|---|---|
| mq04cap020oa | h | Camión de transporte de 15 t con una capacidad de 12 m³ y 2 ejes. | 0.071 | 111.5 | 7.92 |
|  |  | Total |  |  | 7.92 |

**GVA020** m³ TRANSPORTE DE RESIDUOS VEGETALES CON CAMIÓN
0 m³ × 8.7 (8.96 con costes indirectos) = 0.00
Transporte con camión de residuos vegetales producidos durante los trabajos de limpieza de solares, poda y tala de árboles, a vertedero específico, situado a 10 km de distancia.

| Código | Ud | Descripción | Rendimiento | Precio | Importe |
|---|---|---|---|---|---|
| mq04cap020oa | h | Camión de transporte de 15 t con una capacidad de 12 m³ y 2 ejes. | 0.078 | 111.5 | 8.70 |
|  |  | Total |  |  | 8.7 |

**GRB020H** m³ CANON DE VERTIDO POR ENTREGA DE RESIDUOS INERTES A GESTOR AUTORIZADO. HORMIGONES, MORTEROS Y PREFABRICADOS
0 m³ × 7.38 (7.6 con costes indirectos) = 0.00
Canon de vertido por entrega de residuos inertes de hormigones, morteros y prefabricados producidos en obras de construcción y/o demolición, en centro de valorización.

| Código | Ud | Descripción | Rendimiento | Precio | Importe |
|---|---|---|---|---|---|
| mq04res025aa | m³ | Canon de vertido por entrega de residuos inertes de hormigones, morteros y prefabricados, producidos en obras de construcción y/o demolición, en vertedero específico, instalación de tratamiento de residuos de construcción y demolición externa a la obra o centro de valorización o eliminación de residuos. (maquinaria) | 1 | 7.38 | 7.38 |
|  |  | Total |  |  | 7.38 |

**GRB020MA** m³ CANON DE VERTIDO POR ENTREGA DE RESIDUOS INERTES A GESTOR AUTORIZADO. MADERAS
0 m³ × 14.02 (14.44 con costes indirectos) = 0.00
Canon de vertido por entrega de residuos inertes de madera producidos en obras de construcción y/o demolición, en centro de valorización.

| Código | Ud | Descripción | Rendimiento | Precio | Importe |
|---|---|---|---|---|---|
| mq04res025da | m³ | Canon de vertido por entrega de residuos inertes de madera producidos en obras de construcción y/o demolición, en vertedero específico, instalación de tratamiento de residuos de construcción y demolición externa a la obra o centro de valorización o eliminación de residuos. (maquinaria) | 1 | 14.02 | 14.02 |
|  |  | Total |  |  | 14.02 |

**GRB020V** m³ CANON DE VERTIDO POR ENTREGA DE RESIDUOS INERTES A GESTOR AUTORIZADO. VIDRIOS
0 m³ × 14.02 (14.44 con costes indirectos) = 0.00
Canon de vertido por entrega de residuos inertes vítreos producidos en obras de construcción y/o demolición, en centro de valorización.

| Código | Ud | Descripción | Rendimiento | Precio | Importe |
|---|---|---|---|---|---|
| mq04res025ea | m³ | Canon de vertido por entrega de residuos inertes vítreos producidos en obras de construcción y/o demolición, en vertedero específico, instalación de tratamiento de residuos de construcción y demolición externa a la obra o centro de valorización o eliminación de residuos. (maquinaria) | 1 | 14.02 | 14.02 |
|  |  | Total |  |  | 14.02 |

**GRB020L** m³ CANON DE VERTIDO POR ENTREGA DE RESIDUOS INERTES A GESTOR AUTORIZADO. LADRILLOS, TEJAS Y MATERIALES CERÁMICOS
0 m³ × 7.38 (7.6 con costes indirectos) = 0.00
Canon de vertido por entrega de residuos inertes de ladrillos, tejas y materiales cerámicos, producidos en obras de construcción y/o demolición, en centro de valorización.

| Código | Ud | Descripción | Rendimiento | Precio | Importe |
|---|---|---|---|---|---|
| mq04res025ba | m³ | Canon de vertido por entrega de residuos inertes de ladrillos, tejas y materiales cerámicos, producidos en obras de construcción y/o demolición, en vertedero específico, instalación de tratamiento de residuos de construcción y demolición externa a la obra o centro de valorización o eliminación de residuos. (maquinaria) | 1 | 7.38 | 7.38 |
|  |  | Total |  |  | 7.38 |

**GVB020** m³ CANON DE VERTIDO POR ENTREGA DE RESIDUOS VEGETALES A GESTOR AUTORIZADO
0 m³ × 8.04 (8.28 con costes indirectos) = 0.00
Canon de vertido por entrega de residuos vegetales producidos durante los trabajos de limpieza de solares, poda y tala de árboles, en vertedero específico.

| Código | Ud | Descripción | Rendimiento | Precio | Importe |
|---|---|---|---|---|---|
| mq04res025ka | m³ | Canon de vertido por entrega de residuos vegetales producidos durante los trabajos de limpieza de solares, poda y tala de árboles, en vertedero específico, instalación de tratamiento de residuos de construcción y demolición externa a la obra o centro de valorización o eliminación de residuos. (maquinaria) | 1.1 | 7.31 | 8.04 |
|  |  | Total |  |  | 8.04 |

**GRA020H** m³ TRANSPORTE DE RESIDUOS INERTES CON CAMIÓN. HORMIGONES, MORTEROS Y PREFABRICADOS
0 m³ × 9.03 (9.3 con costes indirectos) = 0.00
Transporte con camión de residuos inertes de hormigones, morteros y prefabricados producidos en obras de construcción y/o demolición, a vertedero específico, instalación de tratamiento de residuos de construcción y demolición externa a la obra o centro de valorización o eliminación de residuos, situado a 10 km de distancia.

| Código | Ud | Descripción | Rendimiento | Precio | Importe |
|---|---|---|---|---|---|
| mq04cap020oa | h | Camión de transporte de 15 t con una capacidad de 12 m³ y 2 ejes. | 0.081 | 111.5 | 9.03 |
|  |  | Total |  |  | 9.03 |

**GRA020MA** m³ TRANSPORTE DE RESIDUOS INERTES CON CAMIÓN. MADERAS
0 m³ × 3.46 (3.56 con costes indirectos) = 0.00
Transporte con camión de residuos inertes de madera producidos en obras de construcción y/o demolición, a vertedero específico, instalación de tratamiento de residuos de construcción y demolición externa a la obra o centro de valorización o eliminación de residuos, situado a 10 km de distancia.

| Código | Ud | Descripción | Rendimiento | Precio | Importe |
|---|---|---|---|---|---|
| mq04cap020oa | h | Camión de transporte de 15 t con una capacidad de 12 m³ y 2 ejes. | 0.031 | 111.5 | 3.46 |
|  |  | Total |  |  | 3.46 |

## SS SEGURIDAD Y SALUD (12/10/2021)
Importe: 5873.98

**YCX010** Ud CONJUNTO DE SISTEMAS DE PROTECCIÓN COLECTIVA (12/10/2021)
1 Ud × 1000 (1030 con costes indirectos) = 1030.00
Conjunto de sistemas de protección colectiva, necesarios para el cumplimiento de la normativa vigente en materia de Seguridad y Salud en el Trabajo. Incluso mantenimiento en condiciones seguras durante todo el periodo de tiempo que se requiera, reparación o reposición y transporte hasta el lugar de almacenaje o retirada a contenedor.

**YIX010** Ud CONJUNTO DE SISTEMAS DE PROTECCIÓN INDIVIDUAL (25/09/2024)
7 Ud × 375 (386.25 con costes indirectos) = 2703.75
Conjunto de equipos de protección individual, necesarios para el cumplimiento de la normativa vigente en materia de Seguridad y Salud en el Trabajo.

**YMM010** Ud BOTIQUÍN DE URGENCIA (12/10/2021)
1 Ud × 119.41 (122.99 con costes indirectos) = 122.99
Botiquín de urgencia para caseta de obra, provisto de desinfectantes y antisépticos autorizados, gasas estériles, algodón hidrófilo, venda, esparadrapo, apósitos adhesivos, un par de tijeras, pinzas, guantes desechables, bolsa de goma para agua y hielo, antiespasmódicos, analgésicos, tónicos cardíacos de urgencia, un torniquete, un termómetro clínico y jeringuillas desechables, fijado al paramento con tornillos y tacos. Incluye: Replanteo en el paramento. Colocación y fijación mediante tornillos.

| Código | Ud | Descripción | Rendimiento | Precio | Importe |
|---|---|---|---|---|---|
| mt50eca010 | Ud | Botiquín de urgencia. (material; 12/10/2021) | 1 | 115.39 | 115.39 |
| mo120 | h | Peón Seguridad y Salud. (mano de obra; 12/10/2021) | 0.2 | 20.1 | 4.02 |
|  |  | Total |  |  | 119.41 |

**YMR010** Ud RECONOCIMIENTO MÉDICO AL TRABAJADOR (12/10/2021)
7 Ud × 122.64 (126.32 con costes indirectos) = 884.24
Reconocimiento médico obligatorio al trabajador.

| Código | Ud | Descripción | Rendimiento | Precio | Importe |
|---|---|---|---|---|---|
| mt50man010 | Ud | Reconocimiento médico obligatorio anual al trabajador. (material; 12/10/2021) | 1 | 122.64 | 122.64 |
|  |  | Total |  |  | 122.64 |

**YPX010** Ud CONJUNTO DE INSTALACIONES PROVISIONALES DE HIGIENE Y BIENESTAR (12/10/2021)
1 Ud × 1000 (1030 con costes indirectos) = 1030.00
Conjunto de instalaciones provisionales de higiene y bienestar, necesarias para el cumplimiento de la normativa vigente en materia de Seguridad y Salud en el Trabajo.

**YSX010** Ud CONJUNTO DE ELEMENTOS DE BALIZAMIENTO Y SEÑALIZACIÓN PROVISIONAL DE OBRAS (12/10/2021)
1 Ud × 100 (103 con costes indirectos) = 103.00
Conjunto de elementos de balizamiento y señalización provisional de obras, necesarios para el cumplimiento de la normativa vigente en materia de Seguridad y Salud en el Trabajo. Incluso mantenimiento en condiciones seguras durante todo el periodo de tiempo que se requiera, reparación o reposición, cambio de posición y transporte hasta el lugar de almacenaje o retirada a contenedor.

| Código | Ud | Descripción | Precio |
|---|---|---|---|
| % | % | Costes directos complementarios | 0 |
| %PEMPP3204 | % | P.p. soportes, uniones y accesorios (01/03/2023) | 0 |
| %PEMPP3360 | % | P.p. soportes, uniones y accesorios (01/03/2023) | 31.5 |
| %PEMPP3438 | % | P.p. soportes, uniones y accesorios (01/03/2023) | 0 |

## Recursos

**mt35pry090h** m Cable eléctrico unipolar
Cable eléctrico unipolar, resistente a la intemperie, para instalaciones fotovoltaicas, garantizado por 30 años, tipo H1Z2Z2-K, tensión nominal 1 kV, tensión máxima en corriente continua 1,8 kV, reacción al fuego clase Eca, con conductor de cobre recocido, flexible (clase 5), de 1x16 mm² de sección, aislamiento de compuesto reticulado libre de halógenos, cubierta de compuesto reticulado libre de halógenos, y con las siguientes características: no propagación de la llama, libre de halógenos, baja emisión de humos opacos, resistencia a la absorción de agua, resistencia al frío, resistencia a los rayos ultravioleta, resistencia a los golpes, resistencia a los agentes químicos, resistencia al ozono y resistencia al calor húmedo. Según UNE-EN 50618.

**mt35pry090g** m Cable eléctrico unipolar
Cable eléctrico unipolar, resistente a la intemperie, para instalaciones fotovoltaicas, garantizado por 30 años, tipo H1Z2Z2-K, tensión nominal 1 kV, tensión máxima en corriente continua 1,8 kV, reacción al fuego clase Eca, con conductor de cobre recocido, flexible (clase 5), de 1x10 mm² de sección, aislamiento de compuesto reticulado libre de halógenos, cubierta de compuesto reticulado libre de halógenos, y con las siguientes características: no propagación de la llama, libre de halógenos, baja emisión de humos opacos, resistencia a la absorción de agua, resistencia al frío, resistencia a los rayos ultravioleta, resistencia a los golpes, resistencia a los agentes químicos, resistencia al ozono y resistencia al calor húmedo. Según UNE-EN 50618.

**PPEM73031150** m Tapa recta 150x3 m GC
Tapa ciega recta metálica de PEMSA, destinada a cubrir los tramos rectos de las bandejas metálicas de rejilla Rejiband®, de chapa Pemsaband® y de escalera Megaband® consiguiendo mantener a salvo para protección del cableado. Ancho 150 mm. Montaje a presión (sin tornillos ni fijaciones). La tapa permanece fija, incluso en posición vertical. Dispone en el extremo de una prolongación de solape que mejora el acoplamiento y estanqueidad de dos tramos rectos de tapa. Fabricada en acero, disponible en diversos Sistemas de protección y tamaños. Con Sistema de Protección GC, Acabado HDG, Galvanizado en Caliente.

**PPEM73031200** m Tapa recta 200x3 m GC
Tapa ciega recta metálica de PEMSA, destinada a cubrir los tramos rectos de las bandejas metálicas de rejilla Rejiband®, de chapa Pemsaband® y de escalera Megaband® consiguiendo mantener a salvo para protección del cableado. Ancho 200 mm. Montaje a presión (sin tornillos ni fijaciones). La tapa permanece fija, incluso en posición vertical. Dispone en el extremo de una prolongación de solape que mejora el acoplamiento y estanqueidad de dos tramos rectos de tapa. Fabricada en acero, disponible en diversos Sistemas de protección y tamaños. Con Sistema de Protección GC, Acabado HDG, Galvanizado en Caliente.

**PPEM73031300** m Tapa recta 300x3 m GC
Tapa ciega recta metálica de PEMSA, destinada a cubrir los tramos rectos de las bandejas metálicas de rejilla Rejiband®, de chapa Pemsaband® y de escalera Megaband® consiguiendo mantener a salvo para protección del cableado. Ancho 300 mm. Montaje a presión (sin tornillos ni fijaciones). La tapa permanece fija, incluso en posición vertical. Dispone en el extremo de una prolongación de solape que mejora el acoplamiento y estanqueidad de dos tramos rectos de tapa. Fabricada en acero, disponible en diversos Sistemas de protección y tamaños. Con Sistema de Protección GC, Acabado HDG, Galvanizado en Caliente.

**mt35pry090f** m Cable eléctrico unipolar
Cable eléctrico unipolar, Prysmian Prysolar "PRYSMIAN", resistente a la intemperie, para instalaciones fotovoltaicas, garantizado por 30 años, tipo H1Z2Z2-K, tensión nominal 1 kV, tensión máxima en corriente continua 1,8 kV, reacción al fuego clase Eca, con conductor de cobre recocido, flexible (clase 5), de 1x6 mm² de sección, aislamiento de compuesto reticulado libre de halógenos, cubierta de compuesto reticulado libre de halógenos, y con las siguientes características: no propagación de la llama, libre de halógenos, baja emisión de humos opacos, resistencia a la absorción de agua, resistencia al frío, resistencia a los rayos ultravioleta, resistencia a los golpes, resistencia a los agentes químicos, resistencia al ozono y resistencia al calor húmedo. Según UNE-EN 50618.

**mtgca001** Ud Clasificación de residuos de la construcción
Según el Artículo 5 apdo. 5 del R.D. 105/2008 Regulación de la producción y gestión de los residuos de construcción y demolición: Los residuos de construcción y demolición deberán separarse en las siguientes fracciones, cuando, de forma individualizada para cada una de dichas fracciones, la cantidad prevista de generación para el total de la obra supere las siguientes cantidades: Hormigón: 80 t; Ladrillos, tejas, cerámicos: 40 t; Metal: 2 t; Madera: 1 t; Vidrio: 1 t; Plástico: 0,5 t; Papel y cartón: 0,5 t. La separación en fracciones se llevará a cabo preferentemente por el poseedor de los residuos de construcción y demolición dentro de la obra en que se produzcan. Cuando por falta de espacio físico en la obra no resulte técnicamente viable efectuar dicha separación en origen, el poseedor podrá encomendar la separación de fracciones a un gestor de residuos en una instalación de tratamiento de residuos de construcción y demolición externa a la obra.

**mq04cap020oa** h Camión de transporte de 15 t con una capacidad de 12 m³ y 2 ejes
Medidas las horas trabajadas.

**mt50eca010** Ud Botiquín de urgencia
Provisto de desinfectantes y antisépticos autorizados, gasas estériles, algodón hidrófilo, venda, esparadrapo, etc.

**mo120** h Peón Seguridad y Salud
Medidas las horas trabajadas.

**mt50man010** Ud Reconocimiento médico obligatorio anual al trabajador
Medidas las unidades de reconocimiento.
